# WC en porcelaine sanitaire

- Propriété du fichier: CYPE INGENIEROS, S.A.
- Format: FIEBDC-3/2002
- Zone géographique: Algérie
- Devise: DZD
- Coûts indirects: 3.00 %
- Frais généraux: 13.00 %
- Bénéfice: 6.00 %
- TVA: 19.00 %

## T Équipements techniques

### TB Équipements sanitaires

#### TBW WCs et urinoirs

**TBW030** U WC en porcelaine sanitaire, avec réservoir bas, gamme haute, couleur, avec lunette et abattant laqués, à chute amortie, mécanisme de rinçage de 3/6 litres, avec jeu de fixation et coude d'évacuation. Comprend le silicone pour le scellage des joints.
WC en porcelaine sanitaire, avec réservoir bas, gamme haute, couleur, avec lunette et abattant laqués, à chute amortie, mécanisme de rinçage de 3/6 litres, avec jeu de fixation et coude d'évacuation. Comprend le silicone pour le scellage des joints.
Inclut: Implantation. Mise en place et fixation de l'appareil. Montage de la bonde. Connexion au réseau d'évacuation. Montage de la robinetterie. Connexion au réseau d'eau froide. Contrôle de son bon fonctionnement. Scellage des joints.
Critère de métré de projet: Nombre d'unités prévues, selon documentation graphique du Projet.
Critère de mesure de l'ouvrage: On mesurera le nombre d'unités réellement mises en place selon les spécifications du Projet.

| Code | U | Désignation | Quantité | Prix | Montant |
|---|---|---|---|---|---|
| mt30ips010h | U | WC en porcelaine sanitaire, avec réservoir bas, gamme haute, couleur, avec lunette et abattant laqués, à chute amortie, mécanisme de rinçage de 3/6 litres, avec jeu de fixation et coude d'évacuation, selon NF EN 997. (matériau) | 1.000 | 76156.37 | 76156.37 |
| mt30lla020 | U | Vanne de régulation de 1/2", pour WC, finition chromée. (matériau) | 1.000 | 2514.73 | 2514.73 |
| mt38tew010a | U | Tube flexible de 20 cm et de 1/2" de diamètre. (matériau) | 1.000 | 456.99 | 456.99 |
| mt30www005 | U | Cartouche de 300 ml de sillicone acide monocomposant, fongicide, pour le scellage des joints en milieux humides. (matériau) | 0.012 | 1040.58 | 12.49 |
| op00ato010 |  | Tournevis. | 1.000 | 0.00 | 0.00 |
| op00mar010 |  | Marteau. | 1.000 | 0.00 | 0.00 |
| op00tal010 |  | Perceuse. | 1.000 | 0.00 | 0.00 |
| mo008 | h | Compagnon professionnel III/CP2 plombier. (main-d'œuvre) | 1.724 | 475.07 | 819.02 |
| % | % | Frais de chantier des unités d'ouvrage | 2 % | 79959.60 | 1599.19 |
|  |  | Coûts directs |  |  | 81558.79 |
