# Applique

- Propriété du fichier: CYPE INGENIEROS, S.A.
- Format: FIEBDC-3/2002
- Zone géographique: Algérie
- Devise: DZD
- Coûts indirects: 3.00 %
- Frais généraux: 13.00 %
- Bénéfice: 6.00 %
- TVA: 19.00 %

## T Équipements techniques

### TE Éclairage

#### TEI Équipements intérieurs

**TEI200** U Applique.
Applique murale, de 37x40x1000 mm, pour 1 lampe fluorescente T5 de 24 W, avec corps de luminaire constitué de profilés en aluminium extrudé, finition thermo-émaillée, de couleur RAL 9006; réflecteur, avec finition thermo-émaillé, de couleur blanche; diffuseur acrylique opalin à transmittance élevée; caches finaux; protection IP20 et isolation classe F. Installation en surface. Comprend les lampes.
Inclut: Implantation. Montage, connexion et contrôle de son bon fonctionnement.
Critère pour le métré: Nombre d'unités prévues, selon documentation graphique du Projet.
Critère pour le mémoire: On mesurera le nombre d'unités réellement exécutées selon les spécifications du Projet.

| Code | U | Désignation | Quantité | Prix | Montant |
|---|---|---|---|---|---|
| mt34ode020aa | U | Applique murale, de 37x40x1000 mm, pour 1 lampe fluorescente T5 de 24 W, avec corps de luminaire constitué de profilés en aluminium extrudé, finition thermo-émaillée, de couleur RAL 9006; réflecteur, avec finition thermo-émaillé, de couleur blanche; diffuseur acrylique opalin à transmittance élevée; caches finaux; protection IP20 et isolation classe F. (matériau) | 1.000 | 16246.54 | 16246.54 |
| mt34tuf010b | U | Tube fluorescent T5 de 24 W. (matériau) | 1.000 | 1164.30 | 1164.30 |
| mo003 | h | Compagnon professionnel III/CP2 électricien. (main-d'œuvre) | 0.171 | 671.49 | 114.82 |
| mo102 | h | Ouvrier professionnel II/OP électricien. (main-d'œuvre) | 0.171 | 487.62 | 83.38 |
| % | % | Frais de chantier des unités d'ouvrage | 2 % | 17609.04 | 352.18 |
|  |  | Coûts directs |  |  | 17961.22 |
