# Plaque à cuisson mixte série Normal pour plan de travail, basique

- Propriété du fichier: CYPE INGENIEROS, S.A.
- Format: FIEBDC-3/2002
- Zone géographique: Algérie
- Devise: DZD
- Coûts indirects: 3.00 %
- Frais généraux: 13.00 %
- Bénéfice: 6.00 %
- TVA: 19.00 %

**TDE010** U Plaque à cuisson mixte série Normal pour plan de travail, basique.
Plaque à cuisson mixte série Normal pour plan de travail, basique. Comprend le scellage du joint périmétrique avec le plan de travail. Totalement montée, installée, connectée et testée.
Inclut: Implantation à l'aide d'un plan. Fixation au parement via des éléments d'ancrage. Mise en place de l'appareil. Scellage des joints. Connexion au réseau électrique.
Critère de métré de projet: Nombre d'unités prévues, selon documentation graphique du Projet.
Critère de mesure de l'ouvrage: On mesurera le nombre d'unités réellement mises en place selon les spécifications du Projet.

| Code | U | Désignation | Quantité | Prix | Montant |
|---|---|---|---|---|---|
| mt32pxs010a | U | Plaque de cuisson au gaz (butane/propane ou naturel) et électricité, basique. (matériau) | 1.000 | 13234.08 | 13234.08 |
| mt32war010 | kg | Scelleur élastique en polyuréthane monocomposant pour joints. (matériau) | 0.200 | 1049.40 | 209.88 |
| mo003 | h | Compagnon professionnel III/CP2 électricien. (main-d'œuvre) | 0.804 | 475.07 | 381.96 |
| mo102 | h | Ouvrier professionnel II/OP électricien. (main-d'œuvre) | 0.804 | 342.38 | 275.27 |
| % | % | Frais de chantier des unités d'ouvrage | 2 % | 14101.19 | 282.02 |
|  |  | Coûts directs |  |  | 14383.21 |
