# Revêtement de sol continu drainant

- Propriété du fichier: CYPE INGENIEROS, S.A.
- Format: FIEBDC-3/2002
- Zone géographique: Algérie
- Devise: DZD
- Coûts indirects: 3.00 %
- Frais généraux: 13.00 %
- Bénéfice: 6.00 %
- TVA: 19.00 %

## V Voiries

### VP Revêtement de sols extérieurs

#### VPD Drainants

**VPD010** m² Revêtement de sol continu drainant.
Revêtement continu drainant pour usage piéton, de 40 mm d'épaisseur, réalisé "in situ" avec du mortier à base de résines et de granulats de couleurs sélectionnées avec granulométrie de 7/10 mm, avec une résistance à la flexotraction de 2,3 N/mm², une résistance à compression de 4,5 N/mm², une capacité drainante de 800 l/(m²·min), et résistance au glissement supérieur à 45 selon DIN CEN/TS 12633, sur une couche de 30 mm de matériau granulaire. Totalement terminé.
Inclut: Réalisation de la base. Réalisation du revêtement de sol.
Critère pour le métré: Surface mesurée selon documentation graphique du Projet.
Critère pour le mémoire: On mesurera la surface réellement exécutée selon les spécifications du Projet.

| Code | U | Désignation | Quantité | Prix | Montant |
|---|---|---|---|---|---|
| mt01arr010a | t | Grave de carrière, de 19 à 25 mm de diamètre. (matériau) | 0.063 | 1309.90 | 82.52 |
| mt47pcd010k | m² | Revêtement continu drainant pour usage piéton, de 40 mm d'épaisseur, réalisé "in situ" avec du mortier à base de résines et de granulats de couleurs sélectionnées avec granulométrie de 7/10 mm, avec une résistance à la flexotraction de 2,3 N/mm², une résistance à compression de 4,5 N/mm², une capacité drainante de 800 l/(m²·min), et résistance au glissement supérieur à 45 selon DIN CEN/TS 12633. (matériau) | 1.000 | 8468.97 | 8468.97 |
| mo041 | h | Compagnon professionnel III/CP2 VRD espaces publics. (main-d'œuvre) | 0.751 | 672.52 | 505.06 |
| mo087 | h | Ouvrier professionnel II/OP VRD espaces publics. (main-d'œuvre) | 0.751 | 502.82 | 377.62 |
| % | % | Frais de chantier des unités d'ouvrage | 2 % | 9434.17 | 188.68 |
|  |  | Coûts directs |  |  | 9622.85 |
