# Accessoire de soudure pour tube en polyéthylène

- Propriété du fichier: CYPE INGENIEROS, S.A.
- Format: FIEBDC-3/2002
- Zone géographique: Algérie
- Devise: DZD
- Coûts indirects: 3.00 %
- Frais généraux: 13.00 %
- Bénéfice: 6.00 %
- TVA: 19.00 %

## X Réseaux divers

### XD Distribution d'eau

#### XDP Eau potable

**XDP050** U Accessoire de soudure pour tube en polyéthylène.
Coude 45° en polyéthylène, pour union par électro-soudure, de 32 mm de diamètre nominal, PN=16 atm.
Inclut: Implantation. Montage et connexion.
Critère pour le métré: Nombre d'unités prévues, selon documentation graphique du Projet.
Critère pour le mémoire: On mesurera le nombre d'unités réellement exécutées selon les spécifications du Projet.

| Code | U | Désignation | Quantité | Prix | Montant |
|---|---|---|---|---|---|
| mt37tpb212aa | U | Coude 45° en polyéthylène, pour union par électro-soudure, de 32 mm de diamètre nominal, PN=16 atm, selon NF EN 12201-3. (matériau) | 1.000 | 2330.12 | 2330.12 |
| mo008 | h | Compagnon professionnel III/CP2 plombier. (main-d'œuvre) | 0.125 | 751.66 | 93.96 |
| mo107 | h | Ouvrier professionnel II/OP plombier. (main-d'œuvre) | 0.125 | 545.70 | 68.21 |
| % | % | Frais de chantier des unités d'ouvrage | 2 % | 2492.29 | 49.85 |
|  |  | Coûts directs |  |  | 2542.14 |
