# Drainage pour trou de plantation, avec un tube en PVC

- Propriété du fichier: CYPE Ingenieros S.A.
- Format: FIEBDC-3/2016
- Logiciel: Générateur de prix de la construction. CYPE Ingenieros, S.A.
- Date: 16/06/2025
- Zone géographique: Algérie
- Devise: DZD
- Coûts indirects: 3 %
- Frais généraux: 13 %
- Bénéfice: 6 %
- TVA: 19 %

## L Espaces verts

### LD Systèmes de drainage

#### LDP Drainage de plantation

**LDP010** U Drainage pour trou de plantation, avec un tube en PVC.
Drainage pour trou de plantation, via l'installation, simultanément à la plantation, de 200 cm de tube de drainage de PVC annelé, diamètre nominal 50 mm, avec perforations sur tout son développement, pour le captage et la conduction d'eau dans la création de systèmes de drainage, placé de manière à former une boucle autour de la souche, et dont les deux extrémités dépassent de 5 cm sur le terrain, les deux extrémités étant protégées par des bouchons de polypropylène, pour faciliter l'apport direct en eau d'arrosage à la zone radiculaire, pour les terrains très compacts.
Critère d'évaluation économique: Le prix ne comprend ni l'ouverture ni le rebouchage du trou de plantation.
Inclut: Mise en place du tube dans le trou de plantation. Mise en place des bouchons aux deux extrémités du tube.
Critère pour le métré: Nombre d'unités prévues, selon documentation graphique du Projet.
Critère pour le mémoire: On mesurera le nombre d'unités réellement exécutées selon les spécifications du Projet.

| Code | U | Désignation | Quantité | Prix | Montant |
|---|---|---|---|---|---|
| mt11tdc010a | m | Tube de drainage de PVC annelé, diamètre nominal 50 mm, avec perforations sur tout son développement, pour le captage et la conduction d'eau dans la création de systèmes de drainage. (matériau) | 2 | 228.64 | 457.280 |
| mt11tdc015a | U | Couvercle de fermeture, en polypropylène, à placer aux extrémités du tube de drainage de 50 mm de diamètre nominal, avec trois perforations de 10 mm de diamètre. (matériau) | 2 | 55.31 | 110.620 |
| mo040 | h | Compagnon professionnel III/CP2 jardinier. (main-d'œuvre) | 0.003 | 731.39 | 2.194 |
| mo086 | h | Ouvrier professionnel II/OP jardinier. (main-d'œuvre) | 0.013 | 546.7 | 7.107 |
| % | % | Frais de chantier des unités d'ouvrage | 2 % | 577.201 | 11.544 |
|  |  | Coûts directs |  |  | 588.745 |

Déchets:
- pose: mt11tdc010a; facteur de déchet 0.08

## Ressources

**mt11tdc010a** m Tube de drainage de PVC annelé
Données techniques: Coût énergétique 16.539 MJ; Émission de CO2 0.229 kg; Code CED 17 02 03; Masse de l'élément 0.146 kg; Volume 0.000243 m3
Déchets:
- emballage: re150104 Emballages métalliques. (composant de déchet); quantité 0.001 kg; Code CED 15 01 04; Masse de l'élément 1 kg; Volume 0.001667 m3
- emballage: re170201 Bois. (composant de déchet); quantité 0.034 kg; Code CED 17 02 01; Masse de l'élément 1 kg; Volume 0.000909 m3
- emballage: re170203 Plastique. (composant de déchet); quantité 0.003 kg; Code CED 17 02 03; Masse de l'élément 1 kg; Volume 0.001667 m3
