# Barrière acoustique avec des panneaux métalliques de sectorisation

- Propriété du fichier: CYPE INGENIEROS, S.A.
- Format: FIEBDC-3/2002
- Zone géographique: Algérie
- Devise: DZD
- Coûts indirects: 3.00 %
- Frais généraux: 13.00 %
- Bénéfice: 6.00 %
- TVA: 19.00 %

## A VRD et aménagements extérieurs

### AL Clôtures et divisions

#### ALB Barrières acoustiques

**ALB010** m² Barrière acoustique avec des panneaux métalliques de sectorisation.
Barrière acoustique de 3 m de hauteur, 3 m d'espacement des poteaux, prévue pour supporter jusqu'à 50 kg/m² de surcharge maximale due à l'action du vent, réalisée avec panneaux à rainure et languette de sectorisation en acier avec une isolation au bruit aérien de 36 dB selon NF EN 1793-2, de 80 mm d'épaisseur et 1150 mm de largeur, Euroclasse A2-s1, d0 de réaction au feu selon NF EN 13501-1, résistance au feu EI 90 selon NF EN 1366-1, constitués de deux parements en tôle d'acier standard, revêtue sur sa face extérieure avec une couche de polyester de 25 microns d'épaisseur, d'épaisseur extérieure 0,5 mm et épaisseur intérieure 0,5 mm et âme isolante de laine de roche de 55 kg/m³ de densité moyenne, arrêts et accessoires, installés par emboîtement et glissement sur des profilés laminés verticaux, soudés aux plaques d'ancrage avec des boulons, fixés aux semelles de fondation de béton BCN: CPJ-CEM II/A 32,5 - TP - B 25 - 15/25 - E: 2a - BA - P 18-305 et acier annelé. Comprend le fil de fer à lier, les coupes et le façonnage des barres haute adhérence en acier, le perçage central des plaques, le biseautage autour du trou pour améliorer la liaison du boulon avec la face supérieure de la plaque, les soudures, les découpes, les platines, les pièces spéciales, le mortier sans retrait pour le bourrage des plaques et les épointages.
Critère d'évaluation économique: Le prix ne comprend pas l'excavation.
Inclut: Coupe et façonnage de l'armature. Montage et mise en place de l'armature. Fixation de l'armature. Coulage et compactage du béton. Implantation et marquage des axes des plaques d'ancrage. Mise en place et fixation provisoire des plaques d'ancrage. Aplomb et nivellement des plaques d'ancrage. Séchage du béton. Implantation et marquage des axes des poteaux. Mise en place et fixation provisoire des poteaux. Aplomb et nivellement des poteaux. Exécution des liaisons du poteau. Installation des panneaux par emboîtement et glissement sur les poteaux déjà nivelés. Nettoyage final.
Critère pour le métré: Surface mesurée en projection verticale, selon documentation graphique du Projet.
Critère pour le mémoire: On mesurera, en projection verticale, la surface réellement exécutée selon les spécifications du Projet.

| Code | U | Désignation | Quantité | Prix | Montant |
|---|---|---|---|---|---|
| mt07aco055f | kg | Barres en acier haute adhérence, Fe E 400, de divers diamètres. (matériau) | 5.667 | 122.19 | 692.45 |
| mt08var050 | kg | Fil de fer galvanisé pour attacher, de 1,30 mm de diamètre. (matériau) | 0.020 | 178.60 | 3.57 |
| mt10haf040rbeg | m³ | Béton prêt à l'emploi BCN: CPJ-CEM II/A 32,5 - TP - B 25 - 15/25 - E: 2a - BA - P 18-305. (matériau) | 0.337 | 12284.69 | 4139.94 |
| mt07ala011k | kg | Platine en acier laminé NF EN 10025 S275JR, pour applications structurales. Travaillée et montée en atelier, à placer avec assemblages soudés sur site. (matériau) | 2.281 | 267.58 | 610.35 |
| mt07ala010deb | kg | Acier laminé NF EN 10025 S275JR, en profilés laminés à chaud, pièces simples, pour applications structurales, finition avec impression antioxydante. Travaillé et monté en atelier, à placer avec assemblages soudés sur site. (matériau) | 8.500 | 191.26 | 1625.71 |
| mt12ppa030a | m² | Panneau à rainure et languette de sectorisation en acier avec une isolation au bruit aérien de 36 dB selon NF EN 1793-2, de 80 mm d'épaisseur et 1150 mm de largeur, Euroclasse A2-s1, d0 de réaction au feu selon NF EN 13501-1, résistance au feu EI 90 selon NF EN 1366-1, constitué de deux parements en tôle d'acier standard, revêtue sur sa face extérieure avec une couche de polyester de 25 microns d'épaisseur, d'épaisseur extérieure 0,5 mm et épaisseur intérieure 0,5 mm et âme isolante de laine de roche de 55 kg/m³ de densité moyenne, arrêts et accessoires. (matériau) | 1.000 | 3421.20 | 3421.20 |
| mq08sol020 | h | Équipement et éléments auxiliaires pour soudure électrique. (matériel) | 0.023 | 315.12 | 7.25 |
| op00ciz020 |  | Cisaille pour barres à haute adhérence en acier. | 1.000 | 0.00 | 0.00 |
| op00ata010 |  | Pince à ligaturer. | 1.000 | 0.00 | 0.00 |
| op00tal010 |  | Perceuse. | 1.000 | 0.00 | 0.00 |
| op00ato010 |  | Tournevis. | 1.000 | 0.00 | 0.00 |
| op00cor020 |  | Coupeuse manuelle de métal, à disque. | 1.000 | 0.00 | 0.00 |
| au00auh040 |  | Vibreur de béton, électrique. | 1.000 | 0.00 | 0.00 |
| mo045 | h | Compagnon professionnel III/CP2 bétonneur. (main-d'œuvre) | 0.022 | 599.54 | 13.19 |
| mo092 | h | Ouvrier professionnel II/OP bétonneur. (main-d'œuvre) | 0.133 | 447.72 | 59.55 |
| mo043 | h | Compagnon professionnel III/CP2 ferrailleur. (main-d'œuvre) | 0.013 | 599.54 | 7.79 |
| mo090 | h | Ouvrier professionnel II/OP ferrailleur. (main-d'œuvre) | 0.020 | 447.72 | 8.95 |
| mo047 | h | Compagnon professionnel III/CP2 charpentier métal. (main-d'œuvre) | 0.311 | 599.54 | 186.46 |
| mo094 | h | Ouvrier professionnel II/OP charpentier métal. (main-d'œuvre) | 0.311 | 447.72 | 139.24 |
| mo041 | h | Compagnon professionnel III/CP2 VRD espaces publics. (main-d'œuvre) | 0.131 | 576.12 | 75.47 |
| mo087 | h | Ouvrier professionnel II/OP VRD espaces publics. (main-d'œuvre) | 0.131 | 430.43 | 56.39 |
| % | % | Frais de chantier des unités d'ouvrage | 2 % | 11047.51 | 220.95 |
|  |  | Coûts directs |  |  | 11268.46 |
