# Plinthe semi-rigide en PVC expansé, de 80 mm de hauteur, fixé avec un adhésif

- Propriété du fichier: CYPE INGENIEROS, S.A.
- Format: FIEBDC-3/2002
- Zone géographique: Algérie
- Devise: DZD
- Coûts indirects: 3.00 %
- Frais généraux: 13.00 %
- Bénéfice: 6.00 %
- TVA: 19.00 %

**FSV140** m Plinthe semi-rigide en PVC expansé, de 80 mm de hauteur, fixé avec un adhésif.
Plinthe semi-rigide en PVC expansé, de 80 mm de hauteur et 5 mm d'épaisseur, couleur. Comprend le nettoyage et la préparation de la surface support, l'implantation et fixation de la plinthe avec un adhésif.
Inclut: Nettoyage et préparation de la surface support. Implantation. Découpe, mise en place et fixation de la plinthe.
Critère de métré de projet: Longueur mesurée selon documentation graphique du Projet, sans inclure les largeurs de passage. Le métré par casses et découpes n'a pas été augmenté, puisque 5% de pièces de plus ont été considérées dans la décomposition.
Critère de mesure de l'ouvrage: On mesurera la longueur réellement exécutée selon les spécifications du Projet.

| Code | U | Désignation | Quantité | Prix | Montant |
|---|---|---|---|---|---|
| mt18dww020a | l | Adhésif de chloroprène, de base solvante monocomposante. (matériau) | 0.080 | 493.85 | 39.51 |
| mt18rpv020b | m | Plinthe semi-rigide en PVC expansé, de 80 mm de hauteur et 5 mm d'épaisseur, couleur, fourni en tronçons de 3 m de longueur. (matériau) | 1.050 | 537.05 | 563.90 |
| mo026 | h | Compagnon professionnel III/CP2 poseur de revêtements flexibles. (main-d'œuvre) | 0.164 | 461.40 | 75.67 |
| % | % | Frais de chantier des unités d'ouvrage | 2 % | 679.08 | 13.58 |
|  |  | Coûts directs |  |  | 692.66 |
