# Conduit semi-rigide en polyéthylène

- Propriété du fichier: CYPE Ingenieros S.A.
- Format: FIEBDC-3/2016
- Logiciel: Générateur de prix de la construction. CYPE Ingenieros, S.A.
- Date: 16/06/2025
- Zone géographique: Algérie
- Devise: DZD
- Coûts indirects: 3 %
- Frais généraux: 13 %
- Bénéfice: 6 %
- TVA: 19 %

## T Équipements techniques

### TV Climatisation et ventilation

#### TVC Conduits d'admission et d'extraction pour ventilation

**TVC120** m Conduit semi-rigide en polyéthylène.
Conduit de ventilation, formé de tube semi-rigide, circulaire, multicouche, avec la surface extérieure annelée et la surface intérieure lisse, en polyéthylène haute densité (PEHD/HDPE), de couleur bleue, avec traitement antistatique, de 75 mm de diamètre extérieur. Comprend le matériel auxiliaire pour le montage et la fixation à l'ouvrage, les accessoires et les pièces spéciales.
Inclut: Implantation du parcours du conduit et de la situation des éléments de fixation. Présentation des tuyaux, des accessoires et des pièces spéciales. Fixation du matériel auxiliaire pour le montage et la fixation à l'ouvrage. Montage, connexion et contrôle de son bon fonctionnement.
Critère pour le métré: Longueur mesurée selon documentation graphique du Projet.
Critère pour le mémoire: On mesurera la longueur réellement exécutée selon les spécifications du Projet.

| Code | U | Désignation | Quantité | Prix | Montant |
|---|---|---|---|---|---|
| mt42ald111a | U | Matériel auxiliaire pour le montage et la fixation à l'ouvrage des conduits semi-rigides, circulaires, multicouche, avec la surface extérieure annelée et la surface intérieure lisse, en polyéthylène haute densité (PEHD/HDPE), de 75 mm de diamètre extérieur. (matériau) | 1 | 61.38 | 61.380 |
| mt42ald110ac | m | Tube semi-rigide, circulaire, multicouche, avec la surface extérieure annelée et la surface intérieure lisse, en polyéthylène haute densité (PEHD/HDPE), de couleur bleue, avec traitement antistatique, de 75 mm de diamètre extérieur, fourni en rouleaux de 50 m de longueur, avec le prix augmenté de 10% pour cause d'accessoires et pièces spéciales. (matériau) | 1 | 1350.46 | 1350.460 |
| mo011 | h | Compagnon professionnel III/CP2 monteur. (main-d'œuvre) | 0.103 | 751.66 | 77.421 |
| mo080 | h | Ouvrier professionnel II/OP monteur. (main-d'œuvre) | 0.052 | 546.7 | 28.428 |
| % | % | Frais de chantier des unités d'ouvrage | 2 % | 1517.689 | 30.354 |
|  |  | Coûts directs |  |  | 1548.043 |
