# Conduit circulaire

- Propriété du fichier: CYPE Ingenieros S.A.
- Format: FIEBDC-3/2016
- Logiciel: Générateur de prix de la construction. CYPE Ingenieros, S.A.
- Date: 28/09/2023
- Zone géographique: Algérie
- Devise: DZD
- Coûts indirects: 3 %
- Frais généraux: 13 %
- Bénéfice: 6 %
- TVA: 19 %

## T Équipements techniques

### TV Climatisation et ventilation

#### TVA Distribution d'air

**TVA080** m Conduit circulaire.
Conduit circulaire à paroi simple hélicoïdale en acier galvanisé, de 250 mm de diamètre et 0,5 mm d'épaisseur, fourni en tronçons de 3 ou 5 m, pour les installations de ventilation et de climatisation. Comprend les accessoires de montage et les éléments de fixation.
Inclut: Implantation du parcours des conduits. Marquage et ancrage postérieur des supports des conduites. Montage et fixation des conduits. Contrôle de son bon fonctionnement.
Critère pour le métré: Longueur projetée, selon documentation graphique du Projet, mesurée entre les axes des éléments ou depuis les points à connecter, en décomptant les pièces spéciales.
Critère pour le mémoire: On mesurera la longueur réellement exécutée selon les spécifications du Projet.

| Code | U | Désignation | Quantité | Prix | Montant |
|---|---|---|---|---|---|
| mt42con200ha | m | Conduit circulaire à paroi simple hélicoïdale en acier galvanisé, de 250 mm de diamètre et 0,5 mm d'épaisseur, fourni en tronçons de 3 ou 5 m, pour les installations de ventilation et de climatisation. (matériau) | 1.05 | 1565.21 | 1643.471 |
| mt42con500j | U | Bride de 250 mm de diamètre et support de plafond avec tige pour fixation de conduits circulaires d'air dans les installations de ventilation et de climatisation. (matériau) | 0.125 | 1109.52 | 138.690 |
| mo013 | h | Compagnon professionnel III/CP2 monteur de conduits métalliques. (main-d'œuvre) | 0.057 | 671.49 | 38.275 |
| mo084 | h | Ouvrier professionnel II/OP monteur de conduits métalliques. (main-d'œuvre) | 0.057 | 488.59 | 27.850 |
| % | % | Frais de chantier des unités d'ouvrage | 2 % | 1848.286 | 36.966 |
|  |  | Coûts directs |  |  | 1885.252 |

Déchets:
- pose: mt42con200ha; facteur de déchet 0.035

## Ressources

**mt42con200ha** m Conduit circulaire à paroi simple hélicoïdale en acier galvanisé
Données techniques: Coût énergétique 32.091 MJ; Émission de CO2 1.566 kg; Code CED 17 04 05; Masse de l'élément 3.083 kg; Volume 0.001468 m3
Déchets:
- emballage: re170201 Bois. (composant de déchet); quantité 0.011 kg; Code CED 17 02 01; Masse de l'élément 1 kg; Volume 0.000909 m3
- emballage: re170203 Plastique. (composant de déchet); quantité 0.003 kg; Code CED 17 02 03; Masse de l'élément 1 kg; Volume 0.001667 m3
