# Drainage sous radier

- Propriété du fichier: CYPE INGENIEROS, S.A.
- Format: FIEBDC-3/2002
- Zone géographique: Algérie
- Coûts indirects: 3.00 %
- Frais généraux: 13.00 %
- Bénéfice: 6.00 %
- TVA: 16.00 %

## E Enveloppe et finition extérieure

### EE Étanchéité

#### EES Imperméabilisation sous fondations

**EES050** m² Drainage sous radier, avec nappe drainante à excroissances en polyéthylène de haute densité (PEAD/HDPE) ChovADREN DD "CHOVA", avec des excroissances de 8 mm de hauteur, avec géotextile de polypropylène de 120 g/m² incorporé, résistance à la compression 150 kN/m² selon NF EN ISO 604, capacité de drainage 5 l/(s·m) et masse nominale 0,65 kg/m², placée sur le terrain et préparée pour recevoir directement le béton de la fondation.
Réalisation d'un drainage sous radier, par nappe drainante à excroissances en polyéthylène de haute densité (PEAD/HDPE) ChovADREN DD "CHOVA", avec des excroissances de 8 mm de hauteur, avec géotextile de polypropylène de 120 g/m² incorporé, résistance à la compression 150 kN/m² selon NF EN ISO 604, capacité de drainage 5 l/(s·m) et masse nominale 0,65 kg/m², mise en place sur le terrain et préparée pour recevoir directement le béton de la fondation. Comprend le nettoyage et la préparation de la surface et des recouvrements.
Inclut: Nettoyage et préparation de la surface sur laquelle doit être appliquée la nappe à excroissances. Mise en place de la nappe drainante. Traitement des éléments particuliers (angles, arêtes, etc.).
Critère de métré de projet: Surface mesurée selon documentation graphique du Projet.
Critère de mesure de l'ouvrage: On mesurera la surface réellement exécutée selon les spécifications du Projet, y compris les arrivées et les recouvrements.

| Code | U | Désignation | Quantité | Prix | Montant |
|---|---|---|---|---|---|
| mt14gsc010b | m² | Nappe drainante à excroissances en polyéthylène de haute densité (PEAD/HDPE) ChovADREN DD "CHOVA", avec des excroissances de 8 mm de hauteur, avec géotextile de polypropylène de 120 g/m² incorporé, résistance à la compression 150 kN/m² selon NF EN ISO 604, capacité de drainage 5 l/(s·m) et masse nominale 0,65 kg/m². (matériau) | 1.050 | 5.32 | 5.59 |
| mo027 | h | Compagnon professionnel III/CP2 applicateur de lames imperméabilisantes. (main-d'œuvre) | 0.057 | 3.79 | 0.22 |
| mo062 | h | Ouvrier professionnel II/OP applicateur de lames imperméabilisantes. (main-d'œuvre) | 0.057 | 2.50 | 0.14 |
| % | % | Coûts directs complémentaires | 2 % | 5.95 | 0.12 |
|  |  | Coûts directs |  |  | 6.07 |
