# Poteau de bois scié de pin laricio (Pinus Nigra Arnold)

- Propriété du fichier: CYPE INGENIEROS, S.A.
- Format: FIEBDC-3/2002
- Zone géographique: Algérie
- Coûts indirects: 3.00 %
- Frais généraux: 13.00 %
- Bénéfice: 6.00 %
- TVA: 16.00 %

## G Structure et gros oeuvre

### GO Poteaux, poutres et ossatures

#### GOB Bois

**GOB010** m³ Poteau de bois scié de pin laricio (Pinus Nigra Arnold), de 14x14 à 20x20 cm de section et jusqu'à 4 m de longueur, classe résistante C-18, protection du bois de classe de pénétration P2, travaillée en atelier.
Fourniture et mise en place de poteau de bois scié de pin laricio (Pinus Nigra Arnold), finition brossée, de 14x14 à 20x20 cm de section et jusqu'à 4 m de longueur, pour applications structurales, classe résistante C-18 selon NF EN 338 et NF EN 1912 et protection face aux agents biotiques qui correspondent à la classe de pénétration P2 (3 mm dans les faces latérales de l'aubier et 40 mm suivant le sens axial) selon NF EN 351-1. Comprend les découpes, les entailles pour un assemblage correct, le nivellement et la mise en place des éléments d'attache et de renfort. Travaillé en atelier et placé in situ.
Inclut: Implantation et marquage des axes, aux points d'appui des poteaux. Mise en place et fixation provisoire du poteau. Aplomb et nivellement. Exécution des assemblages. Vérification finale de l'aplomb et des niveaux.
Critère de métré de projet: Volume mesuré selon documentation graphique du Projet, en s'appuyant sur les plus grandes dimensions transversales pour les pièces n'ayant pas d'équerrages rectangulaires ou carrés, et la longueur comprenant les arrivées.
Critère de mesure de l'ouvrage: On mesurera le volume réellement exécuté selon les spécifications du Projet, en s'appuyant sur les plus grandes dimensions transversales pour les pièces n'ayant pas d'équerrages rectangulaires ou carrées, les arrivées étant comprises dans la longueur. Tous les éléments intégrants de la structure signalés dans les plans et les détails du projet seront considérés comme inclus.

| Code | U | Désignation | Quantité | Prix | Montant |
|---|---|---|---|---|---|
| mt07mee010H | m³ | Bois scié de pin laricio (Pinus Nigra Arnold) avec finition brossée, pour poteau de 14x14 à 20x20 cm de section et jusqu'à 4 m de longueur, pour applications structurales, classe résistante C-18 selon NF EN 338 et NF EN 1912 et protection face aux agents biotiques qui correspondent à la classe de pénétration P2 (3 mm dans les faces latérales de l'aubier et 40 mm suivant le sens axial) selon NF EN 351-1, travaillée en atelier. (matériau) | 1.000 | 555.27 | 555.27 |
| op00cla010 |  | Cloueuse. | 1.000 | 0.00 | 0.00 |
| op00cep010 |  | Varlope. | 1.000 | 0.00 | 0.00 |
| mo044 | h | Compagnon professionnel III/CP2 monteur de structures en bois. (main-d'œuvre) | 9.228 | 4.38 | 40.42 |
| mo088 | h | Ouvrier professionnel II/OP monteur de structures en bois. (main-d'œuvre) | 4.614 | 2.88 | 13.29 |
| % | % | Coûts directs complémentaires | 2 % | 608.98 | 12.18 |
|  |  | Coûts directs |  |  | 621.16 |
