# Robinetterie mitigeur constituée de robinet mitigeur étagère pour évier

- Propriété du fichier: CYPE INGENIEROS, S.A.
- Format: FIEBDC-3/2002
- Zone géographique: Algérie
- Coûts indirects: 3.00 %
- Frais généraux: 13.00 %
- Bénéfice: 6.00 %
- TVA: 19.00 %

## T Équipements techniques

### TD Équipements pour cuisines

#### TDC Éviers et cuves de lavage

**TDC010** U Robinetterie mitigeur constituée de robinet mitigeur étagère pour évier, série Kily, modèle 4958600 "GALINDO", éléments de connexion, raccords d'alimentation flexibles de 3/8" de diamètre et 350 mm de longueur, clapet de non retour et deux vannes d'isolement.
Fourniture et mise en place d'une robinetterie mitigeur constituée de robinet mitigeur étagère pour évier, série Kily, modèle 4958600 "GALINDO", en laiton, finition chromé, avec cartouche céramique, bec haut tournant et aérateur. Comprend éléments de connexion, raccords d'alimentation flexibles de 3/8" de diamètre et 350 mm de longueur, clapet de non retour et deux vannes d'isolement. Totalement installée, connectée, testée et en fonctionnement.
Inclut: Implantation. Mise en place du robinet. Connexion.
Critère de métré de projet: Nombre d'unités prévues, selon documentation graphique du Projet.
Critère de mesure de l'ouvrage: On mesurera le nombre d'unités réellement mises en place selon les spécifications du Projet.

| Code | U | Désignation | Quantité | Prix | Montant |
|---|---|---|---|---|---|
| mt31gma030F | U | Robinet mitigeur étagère pour évier, série Kily, modèle 4958600 "GALINDO", en laiton, finition chromé, avec cartouche céramique, bec haut tournant et aérateur, y compris éléments de connexion, raccords d'alimentation flexibles de 3/8" de diamètre et 350 mm de longueur, clapet de non retour et deux vannes d'isolement; NF EN 200. (matériau) | 1.000 | 163.44 | 163.44 |
| mt37www010 | U | Produits complémentaires pour installations de plomberie. (matériau) | 1.000 | 1.20 | 1.20 |
| mo008 | h | Compagnon professionnel III/CP2 plombier. (main-d'œuvre) | 0.564 | 3.30 | 1.86 |
| % | % | Coûts directs complémentaires | 2 % | 166.50 | 3.33 |
|  |  | Coûts directs |  |  | 169.83 |
