# Ensemble de deux pièces préfabriquées de béton pour former un bord de délimitation d'entourage d'arbre rond, de Ø 95 cm de diamètre extérieur et 60 cm de diamètre intérieur, gris

- Propriété du fichier: CYPE INGENIEROS, S.A.
- Format: FIEBDC-3/2002
- Zone géographique: Algérie
- Coûts indirects: 3.00 %
- Frais généraux: 13.00 %
- Bénéfice: 6.00 %
- TVA: 17.00 %

## V Voiries

### VE Entourage d'arbres

#### VEE Béton

**VEE010** U Ensemble de deux pièces préfabriquées de béton pour former un bord de délimitation d'entourage d'arbre rond, de Ø 95 cm de diamètre extérieur et 60 cm de diamètre intérieur, gris.
Réalisation d'un bord de délimitation d'entourage d'arbre rond, via l'ensemble de deux pièces préfabriquées de béton, de Ø 95 cm de diamètre extérieur et 60 cm de diamètre intérieur, gris, l'ensemble étant appuyé sur un dallage en béton BCN: CPJ-CEM II/A 32,5 - P - B 20 - 15/25 - E: 1 - NA - P 18-305 de 15 cm d'épaisseur, à réaliser sur une base ferme existante, non comprise dans ce prix. Comprend excavation et jointoiement avec mortier de ciment M-5.
Inclut: Implantation des alignements et des niveaux. Excavation. Coulage et extension du béton. Mise en place des pièces. Tassement et nivellement. Remplissage des joints avec du mortier.
Critère de métré de projet: Nombre d'unités prévues, selon documentation graphique du Projet.
Critère de mesure de l'ouvrage: On mesurera le nombre d'unités réellement exécutées selon les spécifications du Projet.

| Code | U | Désignation | Quantité | Prix | Montant |
|---|---|---|---|---|---|
| mt10hmf040qaeg | m³ | Béton non armé prêt à l'emploi BCN: CPJ-CEM II/A 32,5 - P - B 20 - 15/25 - E: 1 - NA - P 18-305. (matériau) | 0.090 | 92.73 | 8.35 |
| mt09mor010c | m³ | Mortier de ciment CEM II/B-P 32,5 N type M-5, confectionné sur site avec 250 kg/m³ de ciment et une proportion en volume 1/6. (matériau) | 0.001 | 115.95 | 0.12 |
| mt52alc010f | U | Ensemble de deux pièces préfabriquées de béton pour former un bord de délimitation d'entourage d'arbre rond, de Ø 95 cm de diamètre extérieur et 60 cm de diamètre intérieur, gris. (matériau) | 1.000 | 28.99 | 28.99 |
| au00auh040 |  | Vibreur de béton, électrique. | 1.000 | 0.00 | 0.00 |
| mo040 | h | Compagnon professionnel III/CP2 VRD espaces publics. (main-d'œuvre) | 0.295 | 4.29 | 1.27 |
| mo085 | h | Ouvrier professionnel II/OP VRD espaces publics. (main-d'œuvre) | 0.147 | 2.58 | 0.38 |
| % | % | Coûts directs complémentaires | 2 % | 39.11 | 0.78 |
|  |  | Coûts directs |  |  | 39.89 |
