# Poteau de tube en acier galvanisé

- Propriété du fichier: CYPE INGENIEROS, S.A.
- Format: FIEBDC-3/2002
- Zone géographique: Algérie
- Coûts indirects: 3.00 %
- Frais généraux: 13.00 %
- Bénéfice: 6.00 %
- TVA: 17.00 %

## V Voiries

### VS Signalisation routière

#### VSV Signalisation verticale

**VSV030** U Poteau de tube en acier galvanisé, de section rectangulaire, de 80x40x2 mm, pour le support des panneaux de signalisation routière verticale, fixé sur une base de béton BCN: CPJ-CEM II/A 32,5 - P - B 20 - 15/25 - E: 1 - NA - P 18-305.
Fourniture et mise en place de poteau de tube en acier galvanisé, de section rectangulaire, de 80x40x2 mm, pour le support des panneaux de signalisation routière verticale, fixé sur une base de béton BCN: CPJ-CEM II/A 32,5 - P - B 20 - 15/25 - E: 1 - NA - P 18-305. Comprend l'implantation, l'excavation manuelle du terrain et la fixation de l'élément.
Inclut: Implantation et marquage des axes. Excavation. Bétonnage de la base d'appui. Fixation du poteau.
Critère de métré de projet: Surface mesurée à partir de son intérieur en grandeur nature, selon documentation graphique du Projet.
Critère de mesure de l'ouvrage: On mesurera le nombre d'unités réellement exécutées selon les spécifications du Projet.

| Code | U | Désignation | Quantité | Prix | Montant |
|---|---|---|---|---|---|
| mt53bps030b | U | Poteau de tube en acier galvanisé, de section rectangulaire, de 80x40x2 mm, pour le support des panneaux de signalisation routière verticale. (matériau) | 1.000 | 12.35 | 12.35 |
| mt10hmf040qaeg | m³ | Béton non armé prêt à l'emploi BCN: CPJ-CEM II/A 32,5 - P - B 20 - 15/25 - E: 1 - NA - P 18-305. (matériau) | 0.050 | 92.73 | 4.64 |
| mo040 | h | Compagnon professionnel III/CP2 VRD espaces publics. (main-d'œuvre) | 0.061 | 4.29 | 0.26 |
| mo085 | h | Ouvrier professionnel II/OP VRD espaces publics. (main-d'œuvre) | 0.491 | 2.58 | 1.27 |
| % | % | Coûts directs complémentaires | 2 % | 18.52 | 0.37 |
|  |  | Coûts directs |  |  | 18.89 |
