# Avaloir siphoïde en PVC, en sortie verticale de 40 mm de diamètre, avec grille plate de polypropylène, modèle CGH "ADEQUA"

- Propriété du fichier: CYPE INGENIEROS, S.A.
- Format: FIEBDC-3/2002
- Zone géographique: Algérie
- Coûts indirects: 0.03 %
- Frais généraux: 13.00 %
- Bénéfice: 6.00 %
- TVA: 17.00 %

## A VRD et aménagements extérieurs

### AA Assainissement

#### AAA Caniveaux et avaloirs

**AAA030** U Avaloir siphoïde en PVC, en sortie verticale de 40 mm de diamètre, avec grille plate de polypropylène, modèle CGH "ADEQUA".
Fourniture et montage d'avaloir siphoïde en PVC, couleur gris RAL 7037, en sortie verticale mâle de 40 mm de diamètre, avec grille plate de polypropylène de 100x100 mm, modèle CGH "ADEQUA", pour récupération des eaux pluviales ou des humidités locales. Comprend la partie proportionnelle des accessoires de montage, de pièces spéciales, de matériel auxiliaire et d'éléments de fixation. Totalement montée, connectée au réseau général de tout-à-l'égout et testé.
Inclut: Implantation et tracé. Mise en place et fixation de la chaudière. Assemblage du tube d'évacuation vers la descente ou le regard existant.
Critère de métré de projet: Nombre d'unités prévues, selon documentation graphique du Projet.
Critère de mesure de l'ouvrage: On mesurera le nombre d'unités réellement exécutées selon les spécifications du Projet.

| Code | U | Désignation | Quantité | Prix | Montant |
|---|---|---|---|---|---|
| mt11clq010fa | U | Avaloir siphoïde en PVC, couleur gris RAL 7037, en sortie verticale mâle de 40 mm de diamètre, avec grille plate de polypropylène de 100x100 mm, modèle CGH "ADEQUA". (matériau) | 1.000 | 6.45 | 6.45 |
| mt11var020 | U | Matériel auxiliaire pour assainissement. (matériau) | 1.000 | 0.70 | 0.70 |
| mo007 | h | Compagnon professionnel III/CP2 plombier. (main-d'œuvre) | 0.447 | 4.44 | 1.98 |
| % | % | Coûts directs complémentaires | 2 % | 9.13 | 0.18 |
|  |  | Coûts directs |  |  | 9.31 |
