# Banc en fonte, de deux places, série Organic, modèle SRA-1002 "FUNDICIÓN ROS SABADELL", de 1250x840 mm, fixé à une base de béton BCN: CPJ-CEM II/A 32,5 - P - B 20 - 15/25 - E: 1 - NA - P 18-305

- Propriété du fichier: CYPE INGENIEROS, S.A.
- Format: FIEBDC-3/2002
- Zone géographique: Algérie
- Coûts indirects: 0.03 %
- Frais généraux: 13.00 %
- Bénéfice: 6.00 %
- TVA: 17.00 %

## A VRD et aménagements extérieurs

### AV Espaces verts et mobilier urbain

#### AVC Bancs et tables

**AVC020** U Banc en fonte, de deux places, série Organic, modèle SRA-1002 "FUNDICIÓN ROS SABADELL", de 1250x840 mm, fixé à une base de béton BCN: CPJ-CEM II/A 32,5 - P - B 20 - 15/25 - E: 1 - NA - P 18-305.
Fourniture et mise en place de banc en fonte, de deux places, série Organic, modèle SRA-1002 "FUNDICIÓN ROS SABADELL", de 1250x840 mm, avec assise et appui en bois de pin des Flandres, à bords arrondis, fixé avec des chevilles à expansion en acier, vis spéciales et pâte chimique à une base de béton BCN: CPJ-CEM II/A 32,5 - P - B 20 - 15/25 - E: 1 - NA - P 18-305. Comprend excavation et bétonnage de la base d'appui. Totalement monté.
Inclut: Implantation des alignements et des niveaux. Excavation. Réalisation de la base en béton. Mise en place et fixation des pièces.
Critère de métré de projet: Nombre d'unités prévues, selon documentation graphique du Projet.
Critère de mesure de l'ouvrage: On mesurera le nombre d'unités réellement exécutées selon les spécifications du Projet.

| Code | U | Désignation | Quantité | Prix | Montant |
|---|---|---|---|---|---|
| mt52mur010bbb | U | Banc en fonte, de deux places, série Organic, modèle SRA-1002 "FUNDICIÓN ROS SABADELL", de 1250x840 mm, avec assise et appui en bois de pin des Flandres, à bords arrondis. (matériau) | 1.000 | 331.34 | 331.34 |
| mt52mug200a | U | Répercussion, dans la mise en place de banc, d'éléments de fixation sur béton: cheville à expansion en acier, vis spéciales et pâte chimique. (matériau) | 1.000 | 4.05 | 4.05 |
| mt10hmf040aaeg | m³ | Béton non armé prêt à l'emploi BCN: CPJ-CEM II/A 32,5 - P - B 20 - 15/25 - E: 1 - NA - P 18-305. (matériau) | 0.200 | 63.18 | 12.64 |
| op00tal010 |  | Perceuse. | 1.000 | 0.00 | 0.00 |
| op00ato010 |  | Tournevis. | 1.000 | 0.00 | 0.00 |
| au00auh040 |  | Vibreur de béton, électrique. | 1.000 | 0.00 | 0.00 |
| mo040 | h | Compagnon professionnel III/CP2 construction de génie civil. (main-d'œuvre) | 0.553 | 4.17 | 2.31 |
| mo083 | h | Ouvrier professionnel II/OP construction de génie civil. (main-d'œuvre) | 1.107 | 2.74 | 3.03 |
| % | % | Coûts directs complémentaires | 2 % | 353.37 | 7.07 |
|  |  | Coûts directs |  |  | 360.44 |
