# Revêtement vinylique hétérogène

- Propriété du fichier: CYPE INGENIEROS, S.A.
- Format: FIEBDC-3/2002
- Zone géographique: Algérie
- Coûts indirects: 3.00 %
- Frais généraux: 13.00 %
- Bénéfice: 6.00 %
- TVA: 17.00 %

## F Aménagements et finitions

### FS Revêtements de sols

#### FSV Revêtements vinyliques

**FSV130** m² Revêtement vinylique hétérogène, modèle Space "TARKETT", de 4,0 mm d'épaisseur totale, avec couche d'usure de 0,65 mm d'épaisseur, avec traitement superficiel de protection Top Clean XP, couleur Beige Line et revers en polyéthylène expansé à cellule fermé, de haute densité, fourni en carreaux à rainure et languette et autoportants, de 50x50 cm, installé sur une base support (non comprise dans ce prix).
Fourniture et mise en place de revêtement vinylique hétérogène, modèle Space "TARKETT", de 4,0 mm d'épaisseur totale, avec couche d'usure de 0,65 mm d'épaisseur, avec traitement superficiel de protection Top Clean XP, couleur Beige Line et revers en polyéthylène expansé à cellule fermé, de haute densité, fourni en carreaux à rainure et languette et autoportants, de 50x50 cm; poids total: 6400 g/m²; classification pour l'usage, selon NF EN ISO 10874: classe 23 pour usage domestique; classe 34 pour usage commercial; classe 42 pour usage industriel; réduction du bruit des impacts 6 dB, selon NF EN ISO 140-8; résistance au feu Bfl-s1, selon NF EN 13501-1, sur une couche mince de nivellement non comprise dans ce prix. Comprend l'implantation, les découpes, la résolution des rencontres, les joints périmétriques et les joints de dilatation du bâtiment, la suppression et le nettoyage final du revêtement.
Inclut: Implantation et recoupe du revêtement. Mise en place du revêtement. Nettoyage final du revêtement.
Critère de métré de projet: Surface utile, mesurée selon documentation graphique du Projet, en déduisant les ouvertures de surface supérieure à 1 m².
Critère de mesure de l'ouvrage: On mesurera la surface réellement exécutée selon les spécifications du Projet, en déduisant les ouvertures de surface supérieure à 1 m².

| Code | U | Désignation | Quantité | Prix | Montant |
|---|---|---|---|---|---|
| mt18plh110c | m² | Carreaux hétérogènes à rainure et languette et autoportants, en PVC, modèle Space, "TARKETT", de 50x50 cm et 4 mm d'épaisseur totale, avec couche d'usure de 0,65 mm d'épaisseur, avec traitement superficiel de protection Top Clean XP, couleur Beige Line et revers en polyéthylène expansé à cellule fermé, de haute densité; poids total: 6400 g/m²; classification pour l'usage, selon NF EN ISO 10874: classe 23 pour usage domestique; classe 34 pour usage commercial; classe 42 pour usage industriel; réduction du bruit des impacts 6 dB, selon NF EN ISO 140-8; résistance au feu Bfl-s1, selon NF EN 13501-1. (matériau) | 1.050 | 28.87 | 30.31 |
| op00tra010 |  | Traceur de joints. | 1.000 | 0.00 | 0.00 |
| op00cor040 |  | Coupe-bords. | 1.000 | 0.00 | 0.00 |
| mo026 | h | Compagnon professionnel III/CP2 poseur de revêtements flexibles. (main-d'œuvre) | 0.262 | 3.19 | 0.84 |
| mo064 | h | Ouvrier professionnel II/OP poseur de revêtements flexibles. (main-d'œuvre) | 0.131 | 2.35 | 0.31 |
| % | % | Coûts directs complémentaires | 2 % | 31.46 | 0.63 |
|  |  | Coûts directs |  |  | 32.09 |
