# Mortier cémenteux fluide à prise à basses températures, Masterflow AR "BASF Construction Chemical", appliqué pour la réalisation d'un ancrage structural

- Propriété du fichier: CYPE INGENIEROS, S.A.
- Format: FIEBDC-3/2002
- Zone géographique: Algérie
- Coûts indirects: 3.00 %
- Frais généraux: 13.00 %
- Bénéfice: 6.00 %
- TVA: 16.00 %

## G Structure et gros oeuvre

### GA Transformations et réparations

#### GAT Transformations d'éléments en béton

**GAT200** m³ Mortier cémenteux fluide à prise à basses températures, Masterflow AR "BASF Construction Chemical", appliqué pour la réalisation d'un ancrage structural.
Inclut: Implantation. Nettoyage de la zone d'application. Préparation du mélange. Coulage du mortier en couches successives. Séchage du mortier. Nettoyage des restes générés.

| Code | U | Désignation | Quantité | Prix | Montant |
|---|---|---|---|---|---|
| mt09reh360k | kg | Mortier cémenteux fluide à prise à basses températures, Masterflow AR "BASF Construction Chemical", pour ancrages et remplissages de 5 à 50 mm d'épaisseur. (matériau) | 2310.000 | 0.94 | 2171.40 |
| mo018 | h | Compagnon professionnel III/CP2 construction. (main-d'œuvre) | 7.901 | 3.79 | 29.94 |
| mo104 | h | Ouvrier d'exécution I/OE1 construction. (main-d'œuvre) | 7.901 | 2.37 | 18.73 |
| % | % | Coûts directs complémentaires | 2 % | 2220.07 | 44.40 |
|  |  | Coûts directs |  |  | 2264.47 |
