# Sèche-mains électrique, SL-2002, modèle SL-2500, "S&P", puissance calorifique de 2600 W, carcasse d'aluminium, finition laqué couleur blanc, bouton-poussoir avec 50 secondes de temporisation

- Propriété du fichier: CYPE INGENIEROS, S.A.
- Format: FIEBDC-3/2002
- Zone géographique: Algérie
- Coûts indirects: 3.00 %
- Frais généraux: 13.00 %
- Bénéfice: 6.00 %
- TVA: 17.00 %

## T Équipements techniques

### TB Équipements sanitaires

#### TBC Séchoirs

**TBC010** U Sèche-mains électrique, SL-2002, modèle SL-2500, "S&P", puissance calorifique de 2600 W, carcasse d'aluminium, finition laqué couleur blanc, bouton-poussoir avec 50 secondes de temporisation.
Fourniture et installation de sèche-mains électrique, SL-2002, modèle SL-2500, "S&P", puissance calorifique de 2600 W, carcasse d'aluminium, finition laqué couleur blanc, bouton-poussoir avec 50 secondes de temporisation, intérieur fabriqué en polycarbonate gris, de 330x265x190 mm, avec isolation électrique (classe I). Totalement monté.
Inclut: Implantation et tracé sur le parement de l'emplacement du sèche-mains. Mise en place et fixation des accessoires de support.
Critère de métré de projet: Nombre d'unités prévues, selon documentation graphique du Projet.
Critère de mesure de l'ouvrage: On mesurera le nombre d'unités réellement mises en place selon les spécifications du Projet.

| Code | U | Désignation | Quantité | Prix | Montant |
|---|---|---|---|---|---|
| mt31abs015f | U | Sèche-mains électrique, SL-2002, modèle SL-2500, "S&P", puissance calorifique de 2600 W, carcasse d'aluminium, finition laqué couleur blanc, bouton-poussoir avec 50 secondes de temporisation, intérieur fabriqué en polycarbonate gris, de 330x265x190 mm, avec isolation électrique (classe I). (matériau) | 1.000 | 575.28 | 575.28 |
| op00ato010 |  | Tournevis. | 1.000 | 0.00 | 0.00 |
| op00tal010 |  | Perceuse. | 1.000 | 0.00 | 0.00 |
| mo105 | h | Ouvrier professionnel II/OP plombier. (main-d'œuvre) | 0.316 | 2.58 | 0.82 |
| % | % | Coûts directs complémentaires | 2 % | 576.10 | 11.52 |
|  |  | Coûts directs |  |  | 587.62 |
