# Vase d'expansion fermé, modèle Logafix MAG "BUDERUS", capacité 80 l

- Propriété du fichier: CYPE INGENIEROS, S.A.
- Format: FIEBDC-3/2002
- Zone géographique: Algérie
- Coûts indirects: 3.00 %
- Frais généraux: 13.00 %
- Bénéfice: 6.00 %
- TVA: 16.00 %

## T Équipements techniques

### TC ECS et chauffage

#### TCE Systèmes de conduction d'eau

**TCE070** U Vase d'expansion fermé, modèle Logafix MAG "BUDERUS", capacité 80 l.
Inclut: Implantation. Mise en place du vase. Connexion au réseau de distribution.

| Code | U | Désignation | Quantité | Prix | Montant |
|---|---|---|---|---|---|
| mt38bur150rb | U | Vase d'expansion fermé, modèle Logafix MAG "BUDERUS", capacité 80 l, pression maximale 6 bar, température maximale de travail de la membrane 70°C et pression à vide 1,5 bar. (matériau) | 1.000 | 147.00 | 147.00 |
| mt38bur155 | U | Kit de connexion pour vase d'expansion Logafix, modèle AAS/Solar "BUDERUS". (matériau) | 1.000 | 68.25 | 68.25 |
| mt42www040 | U | Manomètre avec bain de glycérine et diamètre de sphère de 100 mm, avec prise verticale, pour montage fileté de 1/2", échelle de pression de 0 à 5 bar. (matériau) | 1.000 | 12.50 | 12.50 |
| mo002 | h | Compagnon professionnel III/CP2 chauffagiste. (main-d'œuvre) | 1.286 | 3.92 | 5.04 |
| mo094 | h | Ouvrier professionnel II/OP chauffagiste. (main-d'œuvre) | 1.286 | 2.50 | 3.22 |
| % | % | Coûts directs complémentaires | 2 % | 236.01 | 4.72 |
|  |  | Coûts directs |  |  | 240.73 |
