# Cuisine à bois, modèle Regina "ARCE"

- Propriété du fichier: CYPE INGENIEROS, S.A.
- Format: FIEBDC-3/2002
- Zone géographique: Algérie
- Coûts indirects: 0.03 %
- Frais généraux: 13.00 %
- Bénéfice: 6.00 %
- TVA: 17.00 %

## T Équipements techniques

### TC ECS et chauffage

#### TCN Bois et charbon

**TCN060** U Cuisine à bois, modèle Regina "ARCE", puissance thermique nominale 10 kW, rendement 75%, volume de chauffage, calculé avec une réquisition de 40 W/m³, 250 m³, revêtement d'acier couleur rouge, ventilation par convection naturelle.
Fourniture et installation de cuisine à bois, modèle Regina "ARCE", puissance thermique nominale 10 kW, rendement 75%, volume de chauffage, calculé avec une réquisition de 40 W/m³, 250 m³, revêtement d'acier couleur rouge, ventilation par convection naturelle, composée de foyer en fonte, verre vitrocéramique résistant à 800°C, récupérateur de cendres, air primaire et air secondaire réglables manuellement, secoue-grille à actionnement extérieur, plaque en fonte pour cuisiner avec des anneaux extractibles, four pour cuisiner en acier inoxydable avec grille chromée et thermomètre, base en pierre et verre de sécurité pour enfants. Comprend les accessoires de connexion au conduit d'évacuation des produits de la combustion, sans inclure ce conduit. Totalement montée et connectée.
Inclut: Implantation de la cuisine. Présentation des éléments. Montage de la cuisine et de ses accessoires. Connexion au conduit d'évacuation.
Critère de métré de projet: Nombre d'unités prévues, selon documentation graphique du Projet.
Critère de mesure de l'ouvrage: On mesurera le nombre d'unités réellement exécutées selon les spécifications du Projet.

| Code | U | Désignation | Quantité | Prix | Montant |
|---|---|---|---|---|---|
| mt38arc052hf | U | Cuisine à bois, modèle Regina "ARCE", puissance thermique nominale 10 kW, rendement 75%, volume de chauffage, calculé avec une réquisition de 40 W/m³, 250 m³, revêtement d'acier couleur rouge, ventilation par convection naturelle, composée de foyer en fonte, verre vitrocéramique résistant à 800°C, récupérateur de cendres, air primaire et air secondaire réglables manuellement, secoue-grille à actionnement extérieur, plaque en fonte pour cuisiner avec des anneaux extractibles, four pour cuisiner en acier inoxydable avec grille chromée et thermomètre, base en pierre et verre de sécurité pour enfants. (matériau) | 1.000 | 3097.50 | 3097.50 |
| mt38arc600c | U | Mise en marche et formation au maniement de cuisine à bois. (matériau) | 1.000 | 63.00 | 63.00 |
| mo003 | h | Compagnon professionnel III/CP2 chauffagiste. (main-d'œuvre) | 1.275 | 4.44 | 5.66 |
| mo095 | h | Ouvrier professionnel II/OP chauffagiste. (main-d'œuvre) | 1.275 | 2.58 | 3.29 |
| % | % | Coûts directs complémentaires | 2 % | 3169.45 | 63.39 |
|  |  | Coûts directs |  |  | 3232.84 |
