# Manomètre avec bain de glycérine, pour montage fileté, échelle de pression de 0 à 10 bar, "UPONOR"

- Propriété du fichier: CYPE INGENIEROS, S.A.
- Format: FIEBDC-3/2002
- Zone géographique: Algérie
- Coûts indirects: 0.03 %
- Frais généraux: 13.00 %
- Bénéfice: 6.00 %
- TVA: 17.00 %

## T Équipements techniques

### TP Installations de distribution de l'eau

#### TPZ Protections contre les incendies pour logement

**TPZ010** U Manomètre avec bain de glycérine, pour montage fileté, échelle de pression de 0 à 10 bar, "UPONOR".
Fourniture et installation de manomètre avec bain de glycérine, pour montage fileté, échelle de pression de 0 à 10 bar, "UPONOR", pour contrôle d'un réseau de sprinklers. Comprend les accessoires et les pièces spéciales pour la connexion au réseau de distribution d'eau. Totalement monté, connecté et testé.
Inclut: Connexion au réseau de distribution d'eau.
Critère de métré de projet: Nombre d'unités prévues, selon documentation graphique du Projet.
Critère de mesure de l'ouvrage: On mesurera le nombre d'unités réellement exécutées selon les spécifications du Projet.

| Code | U | Désignation | Quantité | Prix | Montant |
|---|---|---|---|---|---|
| mt41upo060b | U | Manomètre avec bain de glycérine, pour montage fileté, échelle de pression de 0 à 10 bar, "UPONOR". (matériau) | 1.000 | 37.97 | 37.97 |
| mo007 | h | Compagnon professionnel III/CP2 plombier. (main-d'œuvre) | 0.127 | 4.31 | 0.55 |
| mo100 | h | Ouvrier professionnel II/OP plombier. (main-d'œuvre) | 0.127 | 2.74 | 0.35 |
| % | % | Coûts directs complémentaires | 2 % | 38.87 | 0.78 |
|  |  | Coûts directs |  |  | 39.65 |
