# Station d'épuration biologique des eaux résiduelles

- Propriété du fichier: CYPE INGENIEROS, S.A.
- Format: FIEBDC-3/2002
- Zone géographique: Algérie
- Coûts indirects: 0.03 %
- Frais généraux: 13.00 %
- Bénéfice: 6.00 %
- TVA: 17.00 %

## A VRD et aménagements extérieurs

### AA Assainissement

#### AAE Épuration des eaux

**AAE010** U Station d'épuration biologique des eaux résiduelles, technologie VFL, capacité pour 80 à 250 utilisateurs (H.E.), charge moyenne de matière organique contaminante (DBO5) de 15 kg/jour et débit maximum d'eau épurée de 33800 litres/jour.
Fourniture et installation de station d'épuration biologique des eaux résiduelles, technologie VFL, capacité pour 80 à 250 utilisateurs (H.E.), charge moyenne de matière organique contaminante (DBO5) de 15 kg/jour et débit maximum d'eau épurée de 33800 litres/jour, équipée d'une station de pompage, un réacteur biologique type AT, un compresseur et un réservoir de boues. Totalement installée et en fonctionnement, sans inclure l'excavation, le nivellement ni le remblai arrière.
Inclut: Implantation. Mise en place de la station d'épuration. Connecté aux réseaux de conduction d'eau, d'assainissement et électrique. Mise en marche.
Critère de métré de projet: Nombre d'unités prévues, selon documentation graphique du Projet.
Critère de mesure de l'ouvrage: On mesurera le nombre d'unités réellement exécutées selon les spécifications du Projet.

| Code | U | Désignation | Quantité | Prix | Montant |
|---|---|---|---|---|---|
| mt46edb010o | U | Station d'épuration biologique des eaux résiduelles, technologie VFL, capacité pour 80 à 250 utilisateurs (H.E.), charge moyenne de matière organique contaminante (DBO5) de 15 kg/jour et débit maximum d'eau épurée de 33800 litres/jour, équipée d'une station de pompage, un réacteur biologique type AT, un compresseur et un réservoir de boues, selon NF EN 12566-3. (matériau) | 1.000 | 55267.88 | 55267.88 |
| mq04cag010a | h | Camion grue de jusqu'à 6 t. (matériel) | 1.007 | 36.72 | 36.98 |
| mo007 | h | Compagnon professionnel III/CP2 plombier. (main-d'œuvre) | 11.439 | 4.44 | 50.79 |
| mo099 | h | Ouvrier professionnel II/OP plombier. (main-d'œuvre) | 11.439 | 2.58 | 29.51 |
| mo002 | h | Compagnon professionnel III/CP2 électricien. (main-d'œuvre) | 2.288 | 4.44 | 10.16 |
| mo094 | h | Ouvrier professionnel II/OP électricien. (main-d'œuvre) | 2.288 | 2.58 | 5.90 |
| % | % | Coûts directs complémentaires | 2 % | 55401.22 | 1108.02 |
|  |  | Coûts directs |  |  | 56509.24 |
