# Station d'épuration biologique des eaux résiduelles

- Propriété du fichier: CYPE INGENIEROS, S.A.
- Format: FIEBDC-3/2002
- Zone géographique: Algérie
- Coûts indirects: 0.03 %
- Frais généraux: 13.00 %
- Bénéfice: 6.00 %
- TVA: 17.00 %

## A VRD et aménagements extérieurs

### AA Assainissement

#### AAE Épuration des eaux

**AAE010** U Station d'épuration biologique des eaux résiduelles, technologie VFL, capacité pour 3 à 8 utilisateurs (H.E.), charge moyenne de matière organique contaminante (DBO5) de 0,48 kg/jour et débit maximum d'eau épurée de 1200 litres/jour.
Fourniture et installation de station d'épuration biologique des eaux résiduelles, technologie VFL, capacité pour 3 à 8 utilisateurs (H.E.), charge moyenne de matière organique contaminante (DBO5) de 0,48 kg/jour et débit maximum d'eau épurée de 1200 litres/jour, équipée d'un réacteur biologique type AT et un compresseur. Totalement installée et en fonctionnement, sans inclure l'excavation, le nivellement ni le remblai arrière.
Inclut: Implantation. Mise en place de la station d'épuration. Connecté aux réseaux de conduction d'eau, d'assainissement et électrique. Mise en marche.
Critère de métré de projet: Nombre d'unités prévues, selon documentation graphique du Projet.
Critère de mesure de l'ouvrage: On mesurera le nombre d'unités réellement exécutées selon les spécifications du Projet.

| Code | U | Désignation | Quantité | Prix | Montant |
|---|---|---|---|---|---|
| mt46edb010c | U | Station d'épuration biologique des eaux résiduelles, technologie VFL, capacité pour 3 à 8 utilisateurs (H.E.), charge moyenne de matière organique contaminante (DBO5) de 0,48 kg/jour et débit maximum d'eau épurée de 1200 litres/jour, équipée d'un réacteur biologique type AT et un compresseur, selon NF EN 12566-3. (matériau) | 1.000 | 4470.20 | 4470.20 |
| mo007 | h | Compagnon professionnel III/CP2 plombier. (main-d'œuvre) | 3.432 | 4.44 | 15.24 |
| mo099 | h | Ouvrier professionnel II/OP plombier. (main-d'œuvre) | 3.432 | 2.58 | 8.85 |
| mo002 | h | Compagnon professionnel III/CP2 électricien. (main-d'œuvre) | 2.288 | 4.44 | 10.16 |
| mo094 | h | Ouvrier professionnel II/OP électricien. (main-d'œuvre) | 2.288 | 2.58 | 5.90 |
| % | % | Coûts directs complémentaires | 2 % | 4510.35 | 90.21 |
|  |  | Coûts directs |  |  | 4600.56 |
