# Station d'épuration des eaux grises domestiques de basse contamination, avec capacité pour 12 utilisateurs (H.E.)

- Propriété du fichier: CYPE INGENIEROS, S.A.
- Format: FIEBDC-3/2002
- Zone géographique: Algérie
- Coûts indirects: 0.03 %
- Frais généraux: 13.00 %
- Bénéfice: 6.00 %
- TVA: 17.00 %

## A VRD et aménagements extérieurs

### AA Assainissement

#### AAE Épuration des eaux

**AAE030** U Station d'épuration des eaux grises domestiques de basse contamination, avec capacité pour 12 utilisateurs (H.E.).
Fourniture et installation de station d'épuration des eaux grises domestiques de basse contamination, avec capacité pour 12 utilisateurs (H.E.), constituée de filtre en polyéthylène pour les éléments les plus gros, deux pompes de filtrage et lavage à contre-courant, filtre dual automatique à rendement élevé, électrovanne, deux réservoirs en polyester de section rectangulaire de 0,5 m³ chacun, réservoir en polyéthylène avec pompe pour dosage de chlore, réservoir en polyéthylène avec pompe pour dosage de colorant, vannes, interrupteurs de niveau, déversoir avec tuyauterie d'évacuation, tableau électrique et socle. Comprend les tubes entre les différents éléments et accessoires, la tuyauterie d'évacuation et le robinet de vidange. Totalement montée, connectée et testée. Ne comprend pas le surpresseur ni le vase d'expansion.
Inclut: Implantation. Mise en place et fixation de la station d'épuration des eaux grises. Mise en place et fixation des tuyauteries et des accessoires. Réalisation des tests de service.
Critère de métré de projet: Nombre d'unités prévues, selon documentation graphique du Projet.
Critère de mesure de l'ouvrage: On mesurera le nombre d'unités réellement exécutées selon les spécifications du Projet.

| Code | U | Désignation | Quantité | Prix | Montant |
|---|---|---|---|---|---|
| mt46feb010cb | U | Station d'épuration des eaux grises domestiques de basse contamination, avec capacité pour 12 utilisateurs (H.E.), constituée de filtre en polyéthylène pour les éléments les plus gros, deux pompes de filtrage et lavage à contre-courant, filtre dual automatique à rendement élevé, électrovanne, deux réservoirs en polyester de section rectangulaire de 0,5 m³ chacun, réservoir en polyéthylène avec pompe pour dosage de chlore, réservoir en polyéthylène avec pompe pour dosage de colorant, vannes, interrupteurs de niveau, déversoir avec tuyauterie d'évacuation, tableau électrique et socle. (matériau) | 1.000 | 5996.38 | 5996.38 |
| mo007 | h | Compagnon professionnel III/CP2 plombier. (main-d'œuvre) | 1.716 | 4.44 | 7.62 |
| mo099 | h | Ouvrier professionnel II/OP plombier. (main-d'œuvre) | 1.716 | 2.58 | 4.43 |
| % | % | Coûts directs complémentaires | 4 % | 6008.43 | 240.34 |
|  |  | Coûts directs |  |  | 6248.77 |
