# Grille modulaire continue, avec des montants métalliques, pour clôture

- Propriété du fichier: CYPE INGENIEROS, S.A.
- Format: FIEBDC-3/2002
- Zone géographique: Algérie
- Devise: DZD
- Coûts indirects: 3.00 %
- Frais généraux: 13.00 %
- Bénéfice: 6.00 %
- TVA: 19.00 %

## A VRD et aménagements extérieurs

### AL Clôtures et divisions

#### ALG Grilles et grillages métalliques

**ALG050** m Grille modulaire continue, avec des montants métalliques, pour clôture.
Clôture constituée de grille modulaire en acier laminé à chaud, de 2,00x0,75 m, finition galvanisée à chaud avec traitement de dégraissage et de phosphatage et laquage postérieur au four avec du polyester ferrotexturé de couleur grise acier, composée de maille avec assemblages rivés entre les modules, châssis simple, avec platine en position latérale, et montants de platine encastrés directement dans des murs en maçonnerie ou en béton. Comprend les accessoires pour la fixation des modules de la grille aux poteaux.
Critère d'évaluation économique: Le prix ne comprend pas le mur.
Inclut: Implantation. Préparation des points d'ancrage. Présentation des tronçons de grille. Aplomb et nivellement des tronçons. Fixation des tronçons via l'ancrage de leurs éléments.
Critère pour le métré: Longueur mesurée aux axes, selon documentation graphique du Projet.
Critère pour le mémoire: On mesurera, aux axes, la longueur réellement exécutée selon les spécifications du Projet.

| Code | U | Désignation | Quantité | Prix | Montant |
|---|---|---|---|---|---|
| mt26aae015baa | m | Grille modulaire en acier laminé à chaud, de 2,00x0,75 m, finition galvanisée à chaud avec traitement de dégraissage et de phosphatage et laquage postérieur au four avec du polyester ferrotexturé de couleur grise acier, composée de maille avec assemblages rivés entre les modules, châssis simple, avec platine en position latérale, et montants de platine pour encastrer directement, y compris les accessoires pour la fixation des modules de la grille aux poteaux. (matériau) | 1.000 | 15064.56 | 15064.56 |
| mt08aaa010a | m³ | Eau. (matériau) | 0.006 | 190.41 | 1.14 |
| mt01arg005a | t | Sable de carrière, pour mortier confectionné sur le chantier. (matériau) | 0.052 | 2017.24 | 104.90 |
| mt08cem000a | kg | Ciment gris en sacs. (matériau) | 8.000 | 13.84 | 110.72 |
| mq06hor010 | h | Bétonnière électrique avec une capacité de gâchage de 160 l. (matériel) | 0.022 | 334.81 | 7.37 |
| op00tal010 |  | Perceuse. | 1.000 | 0.00 | 0.00 |
| op00ato010 |  | Tournevis. | 1.000 | 0.00 | 0.00 |
| mo018 | h | Compagnon professionnel III/CP2 menuisier PVC et métal. (main-d'œuvre) | 0.284 | 741.21 | 210.50 |
| mo059 | h | Ouvrier professionnel II/OP menuisier PVC et métal. (main-d'œuvre) | 0.284 | 547.95 | 155.62 |
| mo041 | h | Compagnon professionnel III/CP2 VRD espaces publics. (main-d'œuvre) | 0.284 | 731.39 | 207.71 |
| mo087 | h | Ouvrier professionnel II/OP VRD espaces publics. (main-d'œuvre) | 0.284 | 546.70 | 155.26 |
| % | % | Frais de chantier des unités d'ouvrage | 2 % | 16017.78 | 320.36 |
|  |  | Coûts directs |  |  | 16338.14 |
