# Transport, mise en oeuvre et retrait d'équipement complet pour compactage dynamique du terrain

- Propriété du fichier: CYPE INGENIEROS, S.A.
- Format: FIEBDC-3/2002
- Zone géographique: Algérie
- Devise: DZD
- Coûts indirects: 3.00 %
- Frais généraux: 13.00 %
- Bénéfice: 6.00 %
- TVA: 19.00 %

## A VRD et aménagements extérieurs

### AT Terrassement

#### ATC Consolidation du terrain

**ATC020** U Transport, mise en oeuvre et retrait d'équipement complet pour compactage dynamique du terrain.
Transport, mise en oeuvre et retrait d'équipement complet pour compactage dynamique du terrain, par l'effet des chocs à haute énergie avec des masses en chute libre, à une distance de jusqu'à 200 km.
Critère d'évaluation économique: Le prix comprend le déplacement au chantier du personnel spécialisé.
Inclut: Montage de l'équipement. Démontage de l'équipement.
Critère pour le métré: Nombre d'unités prévues, selon documentation graphique du Projet.
Critère pour le mémoire: On mesurera le nombre d'unités réellement exécutées selon les spécifications du Projet.

| Code | U | Désignation | Quantité | Prix | Montant |
|---|---|---|---|---|---|
| mq02din010a | U | Transport, mise en oeuvre et retrait d'équipement complet pour compactage dynamique, par l'effet des impacts à haute énergie, à une distance de jusqu'à 200 km. (matériel) | 1.000 | 346923.13 | 346923.13 |
| % | % | Frais de chantier des unités d'ouvrage | 2 % | 346923.13 | 6938.46 |
|  |  | Coûts directs |  |  | 353861.59 |
