# Bardage ventilé, de panneaux composites

- Propriété du fichier: CYPE INGENIEROS, S.A.
- Format: FIEBDC-3/2002
- Zone géographique: Algérie
- Devise: DZD
- Coûts indirects: 3.00 %
- Frais généraux: 13.00 %
- Bénéfice: 6.00 %
- TVA: 19.00 %

## E Enveloppe et finition extérieure

### EB Revêtements et bardages de parement

#### EBS Bardages ventilés composites de tôle en aluminium et minéraux

**EBS010** m² Bardage ventilé, de panneaux composites.
Bardage ventilé, de panneaux composites de 2000 à 6800 mm de longueur, 1000 mm de hauteur et 4 mm d'épaisseur, composés de deux tôles en alliage d'aluminium EN AW-5005-A H22, de 0,5 mm d'épaisseur, laquées avec PVDF par leur face extérieure, finition mat, avec film de protection plastique, unies par un noyau central minéral, de 3 mm d'épaisseur, Euroclasse B-s1, d0 de réaction au feu, en forme de cassettes; mise en place en position verticale via le système d'ancrage caché avec pièces d'accrochage, sur l'ossature de soutien en aluminium extrudé. Comprend les pièces en néoprène pour éviter les ponts thermiques et les tire-fonds et les chevilles à expansion en acier inoxydable A2, pour la fixation de l'ossature de soutien.
Critère d'évaluation économique: Le prix ne comprend pas l'isolation thermique.
Inclut: Nettoyage et préparation de la surface support. Implantation des joints de dilatation et des pans. Implantation du calepinage du revêtement et des points d'ancrage de l'ossature de soutien. Fixation de l'ossature de soutien à la paroi principale et au plancher. Préparation du revêtement. Aplomb, nivellement et alignement du revêtement. Fixation définitive du revêtement à l'ossature de soutien. Réalisation de tous les travaux nécessaires pour la résolution des ouvertures. Résolution des points singuliers.
Critère pour le métré: Surface mesurée selon documentation graphique du Projet, sans déduire les ouvertures inférieures à 1 m², déduisant 50% des ouvertures entre 1 et 2 m² et 100% des ouvertures de plus de 2 m², ajoutant au contraire, à ces dernières, la surface de la partie intérieure de l'ouverture, correspondant à la développée des jambages et des linteaux. Dans les ouvertures qui ne sont pas déduites, ou qui sont partiellement déduites, sont inclus les travaux pour réaliser la surface intérieure de l'ouverture.
Critère pour le mémoire: On mesurera la surface réellement exécutée selon les spécifications du Projet, sans déduire les ouvertures inférieures à 1 m², déduisant 50% des ouvertures entre 1 et 2 m² et 100% des ouvertures de plus de 2 m², ajoutant au contraire, à ces dernières, la surface de la partie intérieure de l'ouverture, correspondant à la développée des jambages et des linteaux. Dans les ouvertures qui ne sont pas déduites, ou qui sont partiellement déduites, sont inclus les travaux pour réaliser la surface intérieure de l'ouverture.

| Code | U | Désignation | Quantité | Prix | Montant |
|---|---|---|---|---|---|
| mt12pra010ob | m² | Panneau composite de 2000 à 6800 mm de longueur, 1000 mm de hauteur et 4 mm d'épaisseur, composé de deux tôles en alliage d'aluminium EN AW-5005-A H22, de 0,5 mm d'épaisseur, laquées avec PVDF par leur face extérieure, finition mat, avec film de protection plastique, unies par un noyau central minéral, de 3 mm d'épaisseur, Euroclasse B-s1, d0 de réaction au feu selon NF EN 13501-1, formant une cassette verticale avec des plis de 50 mm sur ses côtés verticaux et des doubles plis sur ses côtés horizontaux, les coins étant raidis à l'intérieur avec des platines en aluminium ou des cornières le long des plis verticaux, au maximum, tous les 500 mm de longueur; avec des rainures d'accroche renforcées à l'intérieur de la cassette avec des platines en aluminium, renforts disposés le long des plis horizontaux et renforts intermédiaires collés sur leur face arrière; avec pièces à accroche en acier inoxydable pour la fixation du revêtement à l'ossature de soutien; avec le prix augmenté de 5% pour cause de pièces spéciales pour la résolution des points singuliers. (matériau) | 1.000 | 5746.28 | 5746.28 |
| mt12pra100b | m² | Sous-structure support, pour le soutien du bardage, par système d'ancrage caché avec pièces d'accrochage, formée de profilés verticaux en U, en aluminium extrudé de composition EN AW-6063 T6 de 4 m de longueur maximum et équerres de charge et équerres d'appui; avec pièces en néoprène pour éviter les ponts thermiques, tirefonds en acier inoxydable A2 et chevilles en nylon pour la fixation des profilés à la couche principale et chevilles à expansion, en acier inoxydable A2 pour la fixation des profilés au plancher. (matériau) | 1.000 | 3709.38 | 3709.38 |
| op00ato010 |  | Tournevis. | 1.000 | 0.00 | 0.00 |
| mo052 | h | Compagnon professionnel III/CP2 poseur de systèmes de façades préfabriqués. (main-d'œuvre) | 0.955 | 717.33 | 685.05 |
| mo099 | h | Ouvrier professionnel II/OP poseur de systèmes de façades préfabriqués. (main-d'œuvre) | 0.955 | 521.84 | 498.36 |
| % | % | Frais de chantier des unités d'ouvrage | 3 % | 10639.07 | 319.17 |
|  |  | Coûts directs |  |  | 10958.24 |
