# Habillage réalisé a l'aide de pièces préfabriquées en béton, de couleur blanche, de 8x3 cm

- Propriété du fichier: CYPE INGENIEROS, S.A.
- Format: FIEBDC-3/2002
- Zone géographique: Algérie
- Coûts indirects: 3.00 %
- Frais généraux: 13.00 %
- Bénéfice: 6.00 %
- TVA: 17.00 %

## E Enveloppe et finition extérieure

### EC Éléments complémentaires de façade

#### ECH Habillages

**ECH010** m Habillage réalisé a l'aide de pièces préfabriquées en béton, de couleur blanche, de 8x3 cm.
Réalisation d'un habillage de baie de façade avec pièces préfabriquées en béton, de couleur blanche, de 8x3 cm, pose avec du mortier de ciment, confectionné sur chantier, avec additif hydrofuge, dosage 1:4. Comprend fixations métalliques et jointoiement dans les unions entre pièces et avec la façade avec du mortier de joints spécial pour revêtement de préfabriqués en béton, et traitement de protection supplémentaire par application sur l'ensemble d'une peinture hydrofuge incolore en deux couches.
Inclut: Préparation de la surface d'appui. Implantation des pièces dans l'ouverture. Mise en place de règles et de fils d'aplomb fixés au mur. Mise en place, aplomb, nivellement et alignement des pièces. Jointoiement et nettoyage. Application en deux couches de la peinture hydrofuge incolore.
Critère de métré de projet: Longueur moyenne par son plus grand développement linéaire, selon documentation graphique du Projet.
Critère de mesure de l'ouvrage: On mesurera, par son plus grand développement linéaire, la longueur réellement exécutée selon les spécifications du Projet, y compris la longueur qui pourrait être perdue dans les onglets.

| Code | U | Désignation | Quantité | Prix | Montant |
|---|---|---|---|---|---|
| mt08aaa010a | m³ | Eau. (matériau) | 0.006 | 1.56 | 0.01 |
| mt01arg005a | t | Sable de carrière, pour mortier préparé sur chantier. (matériau) | 0.002 | 16.06 | 0.03 |
| mt08cem000a | kg | Ciment gris en sacs. (matériau) | 0.380 | 0.11 | 0.04 |
| mt08adt010 | kg | Additif hydrofuge pour imperméabilisation des mortiers ou des bétons. (matériau) | 0.008 | 1.25 | 0.01 |
| mt20rhp010h | m | Pièces de moulure préfabriquées en béton, de couleur blanche, de 8x3 cm, avec ancrage métallique en acier inoxydable, pour la réalisation de habillage des baies de façade. (matériau) | 1.100 | 9.07 | 9.98 |
| mt09mcr235 | kg | Mortier de jointoiement pour préfabriqués en béton et en pierre artificielle, constitué de ciment, granulats, pigments et additifs spéciaux. (matériau) | 0.162 | 2.57 | 0.42 |
| mt09lec010b | m³ | Lait de ciment blanc BL 22,5 X. (matériau) | 0.001 | 163.12 | 0.16 |
| mt28pcs010 | l | Traitement superficiel hydrofugeant, de surface invisible. (matériau) | 0.032 | 7.99 | 0.26 |
| mq06hor010 | h | Bétonnière. (matériel) | 0.015 | 1.21 | 0.02 |
| op00amo010 |  | Rectifieuse ou scie radiale. | 1.000 | 0.00 | 0.00 |
| mo020 | h | Compagnon professionnel III/CP2 VRD espaces privés. (main-d'œuvre) | 0.341 | 3.34 | 1.14 |
| mo113 | h | Ouvrier d'exécution I/OE1 VRD espaces privés. (main-d'œuvre) | 0.350 | 2.37 | 0.83 |
| % | % | Coûts directs complémentaires | 2 % | 12.90 | 0.26 |
|  |  | Coûts directs |  |  | 13.16 |
