# Imperméabilisation d'un arrêt supérieur de parapet et de façade, avec du mortier

- Propriété du fichier: CYPE INGENIEROS, S.A.
- Format: FIEBDC-3/2002
- Zone géographique: Algérie
- Devise: DZD
- Coûts indirects: 3.00 %
- Frais généraux: 13.00 %
- Bénéfice: 6.00 %
- TVA: 19.00 %

## E Enveloppe et finition extérieure

### EE Étanchéité: imperméabilisations

#### EEA Façades

**EEA080** m² Imperméabilisation d'un arrêt supérieur de parapet et de façade, avec du mortier.
Imperméabilisation d'un arrêt supérieur de parapet et de façade, avec deux couches de mortier flexible bicomposant, couleur grise, composé de liants hydrauliques et résines synthétiques, résistance à la pression hydrostatique positive et négative de 15 bar, appliqué au pinceau, au rouleau à poils longs ou par projection, prêt à recevoir l'élément de protection.
Critère d'évaluation économique: Le prix ne comprend pas l'élément de protection.
Inclut: Nettoyage et préparation de la surface. Application de l'imperméabilisant.
Critère pour le métré: Surface mesurée selon documentation graphique du Projet.
Critère pour le mémoire: On mesurera la surface réellement exécutée selon les spécifications du Projet.

| Code | U | Désignation | Quantité | Prix | Montant |
|---|---|---|---|---|---|
| mt15igp010h | kg | Mortier flexible bicomposant, couleur grise, composé de liants hydrauliques et résines synthétiques, résistance à la pression hydrostatique positive et négative de 15 bar, selon NF EN 1504-2. (matériau) | 3.000 | 720.37 | 2161.11 |
| mo032 | h | Compagnon professionnel III/CP2 poseur de produits imperméabilisants. (main-d'œuvre) | 0.114 | 698.09 | 79.58 |
| mo070 | h | Ouvrier professionnel II/OP poseur de produits imperméabilisants. (main-d'œuvre) | 0.114 | 521.84 | 59.49 |
| % | % | Frais de chantier des unités d'ouvrage | 2 % | 2300.18 | 46.00 |
|  |  | Coûts directs |  |  | 2346.18 |
