# Imperméabilisation d'un dallage en contact avec le terrain, avec des membranes bitumineuses

- Propriété du fichier: CYPE INGENIEROS, S.A.
- Format: FIEBDC-3/2002
- Zone géographique: Algérie
- Devise: DZD
- Coûts indirects: 3.00 %
- Frais généraux: 13.00 %
- Bénéfice: 6.00 %
- TVA: 19.00 %

## E Enveloppe et finition extérieure

### EE Étanchéité: imperméabilisations

#### EED Dallages

**EED010** m² Imperméabilisation d'un dallage en contact avec le terrain, avec des membranes bitumineuses.
Imperméabilisation d'un dallage en contact avec le terrain, avec membrane en bitume modifié par élastomère SBS, LBM(SBS)-48-FP, avec une armature de feutre de polyester renforcé et stabilisé de 150 g/m², de surface non protégée, totalement adhérée au support avec chalumeau, placée avec des recouvrements à la base du dallage, sur une couche de béton de propreté, impression préalable de celui-ci avec émulsion bitumineuse anionique avec charges, et protégée avec une couche antipoinçonnante de géotextile en polypropylène-polyéthylène, (125 g/m²), préparée pour recevoir directement le béton du dallage. Comprend la bande de renfort de membrane en bitume modifié par élastomère SBS, LBM(SBS)-30-FP, (rendement: 0,5 m/m²), pour la résolution du périmètre.
Critère d'évaluation économique: Le prix ne comprend pas la couche de béton de propreté.
Inclut: Nettoyage et préparation de la surface. Application de la couche d'impression. Mise en place de la bande de renfort. Mise en place de la membrane bitumineuse. Mise en place du géotextile. Résolution des points singuliers.
Critère pour le métré: Surface mesurée selon documentation graphique du Projet.
Critère pour le mémoire: On mesurera la surface réellement exécutée selon les spécifications du Projet, y compris les bords et les recouvrements.

| Code | U | Désignation | Quantité | Prix | Montant |
|---|---|---|---|---|---|
| mt14iea020c | kg | Émulsion bitumineuse anionique avec charges. (matériau) | 0.500 | 608.03 | 304.02 |
| mt14lba010m | m² | Membrane en bitume modifié par élastomère SBS, LBM(SBS)-48-FP, de 4 mm d'épaisseur, masse nominale 4,8 kg/m², avec une armature de feutre de polyester renforcé et stabilisé de 150 g/m², de surface non protégée, et coefficient de diffusion-perméabilité au radon 7x10-12 m²/s. Selon NF EN 13707. (matériau) | 1.100 | 1516.49 | 1668.14 |
| mt14lba100a | m | Bande de renfort de membrane en bitume modifié par élastomère SBS, LBM(SBS)-30-FP, de 33 cm de largeur, terminée avec film plastique thermofusible sur les deux faces. (matériau) | 0.500 | 522.19 | 261.10 |
| mt14gsa010ce | m² | Géotextile non tissé synthétique, thermosoudé, en polypropylène-polyéthylène, avec une résistance à la traction longitudinale de 9,5 kN/m, une résistance à la traction transversale de 10 kN/m, une ouverture de cône à l'essai de perforation dynamique selon NF EN ISO 13433 inférieure à 28 mm, résistance CBR au poinçonnement 1,56 kN et une masse surfacique de 125 g/m². (matériau) | 1.100 | 282.55 | 310.81 |
| op00sop010 |  | Chalumeau pour soudure de membranes bitumineuses. | 1.000 | 0.00 | 0.00 |
| mo029 | h | Compagnon professionnel III/CP2 poseur de membranes d'étanchéité. (main-d'œuvre) | 0.250 | 731.39 | 182.85 |
| mo067 | h | Ouvrier professionnel II/OP poseur de membranes d'étanchéité. (main-d'œuvre) | 0.250 | 546.70 | 136.68 |
| % | % | Frais de chantier des unités d'ouvrage | 2 % | 2863.60 | 57.27 |
|  |  | Coûts directs |  |  | 2920.87 |
