# Volet en PVC

- Propriété du fichier: CYPE INGENIEROS, S.A.
- Format: FIEBDC-3/2002
- Zone géographique: Algérie
- Devise: DZD
- Coûts indirects: 3.00 %
- Frais généraux: 13.00 %
- Bénéfice: 6.00 %
- TVA: 19.00 %

## E Enveloppe et finition extérieure

### EF Fermetures et protections solaires

#### EFV Volets

**EFV060** U Volet en PVC.
Fenêtre en PVC, type à persiennes, un vantail battant, à lames fixes, 300x600 mm, finition blanc standard. Mise en place extérieure de fenêtre.
Inclut: Mise en place et fixation du cadre. Mise en place et fixation des éléments d'accroche. Mise en place du vantail.
Critère pour le métré: Nombre d'unités prévues, selon documentation graphique du Projet.
Critère pour le mémoire: On mesurera le nombre d'unités réellement exécutées selon les spécifications du Projet.

| Code | U | Désignation | Quantité | Prix | Montant |
|---|---|---|---|---|---|
| mt24dbc010aa | U | Fenêtre en PVC, type à persiennes, un vantail battant, à lames fixes, 300x600 mm, finition blanc standard; avec ferrures (charnières, serrures et poignées), visserie en acier inoxydable et éléments d'étanchéité. (matériau) | 1.000 | 11474.46 | 11474.46 |
| mt15sja100 | U | Cartouche de mastic de silicone neutre. (matériau) | 0.063 | 575.53 | 36.26 |
| op00ato010 |  | Tournevis. | 1.000 | 0.00 | 0.00 |
| op00tal010 |  | Perceuse. | 1.000 | 0.00 | 0.00 |
| mo018 | h | Compagnon professionnel III/CP2 menuisier PVC et métal. (main-d'œuvre) | 1.137 | 709.86 | 807.11 |
| mo059 | h | Ouvrier professionnel II/OP menuisier PVC et métal. (main-d'œuvre) | 0.569 | 524.77 | 298.59 |
| % | % | Frais de chantier des unités d'ouvrage | 2 % | 12616.42 | 252.33 |
|  |  | Coûts directs |  |  | 12868.75 |
