# Barrière de façade en forme droite

- Propriété du fichier: CYPE INGENIEROS, S.A.
- Format: FIEBDC-3/2002
- Zone géographique: Algérie
- Coûts indirects: 3.00 %
- Frais généraux: 13.00 %
- Bénéfice: 6.00 %
- TVA: 17.00 %

## E Enveloppe et finition extérieure

### EG Garde-corps et murets

#### EGG Garde-corps

**EGG020** m Barrière de façade en forme droite, de 100 cm de hauteur, en aluminium anodisé couleur naturelle, constituée: d'un châssis composé de lisse haute et basse de profil carré de 40x40 mm et de montants de profil carré de 40x40 mm avec une séparation de 100 cm entre eux; d'un trumeau pour remplissage des vides du châssis composé de barreaux verticaux en aluminium, profil rectangulaire de 30x15 mm, et d'une main courante de profil courbe de 70 mm, fixée par vissage dans ouvrage en maçonnerie.
Fourniture et mise en place d'une rampe de façade en forme droite, de 100 cm de hauteur, en aluminium anodisé couleur naturelle, constituée: d'un châssis composé de lisse haute et basse de profil carré de 40x40 mm et de montants de profil carré de 40x40 mm avec une séparation de 100 cm entre eux; d'un trumeau pour remplissage des vides du châssis composé de barreaux verticaux en aluminium, profil rectangulaire de 30x15 mm, et d'une main courante de profil courbe de 70 mm. Comprend pattes d'accroche et fixation par vissage dans ouvrage en maçonnerie avec chevilles et vis en acier (comprise dans ce prix). Élaboration en atelier et ajustage final en ouvrage.
Inclut: Marquage des points de fixation du châssis. Présentation du tronçon de barrière de façon à ce que les points d'ancrage du châssis se trouvent dans les points marqués. Aplomb et nivellement. Résolution des unions du garde-corps avec le parement. Résolution des unions entre les tronçons de la barrière. Montage des éléments complémentaires.
Critère de métré de projet: Longueur mesurée aux axes, selon documentation graphique du Projet.
Critère de mesure de l'ouvrage: On mesurera, dans la direction de la main courante, aux axes, la longueur réellement exécutée selon les spécifications du Projet.

| Code | U | Désignation | Quantité | Prix | Montant |
|---|---|---|---|---|---|
| mt25dba030a | m | Pilastre carrée de 40x40 mm, en aluminium anodisé de 15 microns, couleur naturelle, pour balustrade de façade. (matériau) | 2.100 | 4.56 | 9.58 |
| mt25dba040a | m | Lisse carré de 40x40 mm, en aluminium anodisé de 15 microns, couleur naturelle, pour balustrade de façade. (matériau) | 2.100 | 6.74 | 14.15 |
| mt25dba020a | m | Barreau vertical rectangulaire de 30x15 mm, en aluminium anodisé de 15 microns, couleur naturelle, pour balustrade de façade. (matériau) | 9.000 | 3.37 | 30.33 |
| mt25dba010a | m | Main courante courbe de 70 mm, en aluminium anodisé de 15 microns, couleur naturelle, pour balustrade de façade, y compris les vis de fixation. (matériau) | 1.050 | 6.74 | 7.08 |
| mt26aaa031 | U | Répercussion, par m de barrière, d'éléments de fixation sur un ouvrage en maçonnerie: chevilles en nylon et vis en acier. (matériau) | 1.000 | 1.79 | 1.79 |
| op00ato010 |  | Tournevis. | 1.000 | 0.00 | 0.00 |
| op00tal010 |  | Perceuse. | 1.000 | 0.00 | 0.00 |
| op00amo010 |  | Rectifieuse ou scie radiale. | 1.000 | 0.00 | 0.00 |
| mo018 | h | Compagnon professionnel III/CP2 menuisier PVC et métal. (main-d'œuvre) | 1.939 | 3.40 | 6.59 |
| mo059 | h | Ouvrier professionnel II/OP menuisier PVC et métal. (main-d'œuvre) | 1.939 | 2.47 | 4.79 |
| % | % | Coûts directs complémentaires | 2 % | 74.31 | 1.49 |
|  |  | Coûts directs |  |  | 75.80 |
