# Garde-corps de façade en forme droite

- Propriété du fichier: CYPE INGENIEROS, S.A.
- Format: FIEBDC-3/2002
- Zone géographique: Algérie
- Devise: DZD
- Coûts indirects: 3.00 %
- Frais généraux: 13.00 %
- Bénéfice: 6.00 %
- TVA: 19.00 %

## E Enveloppe et finition extérieure

### EG Garde-corps

#### EGP Panneaux

**EGP020** m Garde-corps de façade en forme droite, de 100 cm de hauteur, en aluminium anodisée couleur naturelle, constitué: d'un châssis composé de lisse haute et basse de profil carré de 40x40 mm et de montants de profil carré de 40x40 mm avec une séparation de 100 cm entre eux; d'un trumeau pour le remplissage des vides entre les montants composé de stratifiés compacts haute pression (HPL), Meteon FR "TRESPA", Uni Colours finition White, texture satinée Satin, et d'une main courante de profil courbe de 70 mm, fixé par ancrage mécanique à expansion.
Garde-corps de façade en forme droite, de 100 cm de hauteur en aluminium anodisée couleur naturelle, constitué: d'un châssis composé de lisse haute et basse de profil carré de 40x40 mm et de montants de profil carré de 40x40 mm avec une séparation de 100 cm entre eux; d'un trumeau pour le remplissage des vides entre les montants composé de stratifiés compacts haute pression (HPL), Meteon FR "TRESPA", Uni Colours finition White, texture satinée Satin, et d'une main courante de profil courbe de 70 mm. Comprend les platines pour fixation par vissage dans un élément en béton avec chevilles à expansion et vis en acier. Élaboration en atelier et ajustement final sur chantier.
Inclut: Marquage des points de fixation du châssis. Présentation du tronçon de garde-corps de façon à ce que les points d'ancrage du châssis se trouvent dans les points marqués. Aplomb et nivellement. Résolution des unions entre les tronçons du garde-corps. Résolution des liaisons avec le parement. Montage des éléments complémentaires.
Critère de métré de projet: Longueur mesurée aux axes, selon documentation graphique du Projet.
Critère de mesure de l'ouvrage: On mesurera, dans la direction de la main courante, aux axes, la longueur réellement exécutée selon les spécifications du Projet.

| Code | U | Désignation | Quantité | Prix | Montant |
|---|---|---|---|---|---|
| mt25dba030a | m | Pilastre carrée de 40x40 mm, en aluminium anodisé de 15 microns, couleur naturelle, montée en atelier, pour garde-corps. (matériau) | 2.100 | 612.07 | 1285.35 |
| mt25dba040a | m | Lisse carré de 40x40 mm, en aluminium anodisé de 15 microns, couleur naturelle, montée en atelier, pour garde-corps. (matériau) | 2.100 | 904.20 | 1898.82 |
| mt12prt010ziaa1 | m² | Stratifié compact haute pression (HPL), Meteon FR "TRESPA", Uni Colours finition White, texture satinée Satin, Euroclasse B-s2, d0 de réaction au feu, à base de résines thermodurcissables qui ne contiennent pas d'urée-formaldéhyde, renforcée homogènement avec des fibres de bois certifié FSC ou PEFC, avec surface décorative EBC (Electron Beam Curing), non mélaminique et avec des propriétés antigraffitis durant toute sa vie utile, avec résistance aux rayons ultraviolets selon NF EN 438-2 et Essai Florida non inférieure à 4-5 en contrastant avec l'échelle de gris de NF EN 20105-A02; avec pièces spéciales pour la résolution des points singuliers. (matériau) | 0.630 | 5869.46 | 3697.76 |
| mt25dba010a | m | Main courante courbe de 70 mm, en aluminium anodisé de 15 microns, couleur naturelle, montée en atelier, pour garde-corps. (matériau) | 1.050 | 904.20 | 949.41 |
| mt26aaa023a | U | Cheville avec douille à expansion en acier galvanisé, écrou et rondelle. (matériau) | 2.000 | 142.80 | 285.60 |
| op00ato010 |  | Tournevis. | 1.000 | 0.00 | 0.00 |
| op00tal010 |  | Perceuse. | 1.000 | 0.00 | 0.00 |
| op00amo010 |  | Rectifieuse ou scie radiale. | 1.000 | 0.00 | 0.00 |
| mo011 | h | Compagnon professionnel III/CP2 monteur. (main-d'œuvre) | 0.621 | 475.07 | 295.02 |
| mo080 | h | Ouvrier professionnel II/OP monteur. (main-d'œuvre) | 0.391 | 342.97 | 134.10 |
| % | % | Frais de chantier des unités d'ouvrage | 2 % | 8546.06 | 170.92 |
|  |  | Coûts directs |  |  | 8716.98 |
