# Retrait d'un panneau ou d'un matelas isolant d'un mur extérieur

- Propriété du fichier: CYPE INGENIEROS, S.A.
- Format: FIEBDC-3/2002
- Zone géographique: Algérie
- Devise: DZD
- Coûts indirects: 3.00 %
- Frais généraux: 13.00 %
- Bénéfice: 6.00 %
- TVA: 19.00 %

## E Enveloppe et finition extérieure

### EI Isolations extérieures

#### EID Démolition

**EID010** m² Retrait d'un panneau ou d'un matelas isolant d'un mur extérieur.
Retrait d'un panneau ou d'un matelas isolant d'un mur extérieur, avec une des parois préalablement démolie, avec des moyens manuels, sans affecter la stabilité des éléments constructifs contigus, et chargement manuel dans le camion ou la benne.
Inclut: Retrait de l'élément. Entassement du matériau retiré. Nettoyage des restes d'ouvrage. Chargement manuel du matériau retiré et des restes d'ouvrage dans le camion ou la benne.
Critère pour le métré: Surface mesurée selon documentation graphique du Projet.
Critère pour le mémoire: On mesurera la surface réellement démontée selon les spécifications du Projet.

| Code | U | Désignation | Quantité | Prix | Montant |
|---|---|---|---|---|---|
| mo113 | h | Ouvrier d'exécution I/OE1 construction. (main-d'œuvre) | 0.034 | 502.77 | 17.09 |
| % | % | Frais de chantier des unités d'ouvrage | 2 % | 17.09 | 0.34 |
|  |  | Coûts directs |  |  | 17.43 |
