# Isolation thermique par l'extérieur

- Propriété du fichier: CYPE INGENIEROS, S.A.
- Format: FIEBDC-3/2002
- Zone géographique: Algérie
- Devise: DZD
- Coûts indirects: 3.00 %
- Frais généraux: 13.00 %
- Bénéfice: 6.00 %
- TVA: 19.00 %

## E Enveloppe et finition extérieure

### EI Isolation extérieure

#### EIF Façades et murs mitoyens

**EIF020** m² Isolation thermique par l'extérieur, de mur manteau ventilé, constituée de panneau en laine minérale, selon NF EN 13162, non revêtu à double densité, de 140 mm d'épaisseur, résistance thermique 4,1 m²K/W, conductivité thermique 0,034 W/(mK), placé bord à bord et fixé mécaniquement.
Isolation thermique par l'extérieur, de mur manteau ventilé, constituée de panneau en laine minérale, selon NF EN 13162, non revêtu à double densité, de 140 mm d'épaisseur, résistance thermique 4,1 m²K/W, conductivité thermique 0,034 W/(mK), placé bord à bord et fixé mécaniquement.
Inclut: Implantation et découpe de l'isolant. Mise en place de l'isolant. Résolution des points singuliers.
Critère de métré de projet: Surface mesurée selon documentation graphique du Projet.
Critère de mesure de l'ouvrage: On mesurera la surface réellement exécutée selon les spécifications du Projet.

| Code | U | Désignation | Quantité | Prix | Montant |
|---|---|---|---|---|---|
| mt16lra020akl | m² | Panneau en laine minérale, selon NF EN 13162, non revêtu à double densité, de 140 mm d'épaisseur, résistance thermique 4,1 m²K/W, conductivité thermique 0,034 W/(mK), imperméable à l'eau de pluie. (matériau) | 1.050 | 4528.67 | 4755.10 |
| mt16aaa110 | U | Kit pour la fixation du panneau isolant à la couche intérieure, constitué de vis avec rondelle en EPDM, clip en plastique et ancrage métallique. (matériau) | 4.000 | 43.36 | 173.44 |
| mq08mpa030 | h | Matériel pour projection de produits isolants. (matériel) | 0.100 | 1283.63 | 128.36 |
| mo054 | h | Compagnon professionnel III/CP2 poseur d'isolants rigides ou flexibles. (main-d'œuvre) | 0.092 | 475.07 | 43.71 |
| mo101 | h | Ouvrier professionnel II/OP poseur d'isolants rigides ou flexibles. (main-d'œuvre) | 0.046 | 342.97 | 15.78 |
| % | % | Frais de chantier des unités d'ouvrage | 2 % | 5116.39 | 102.33 |
|  |  | Coûts directs |  |  | 5218.72 |
