# Isolation thermique par l'extérieur des toitures inclinées, sur support continu de béton

- Propriété du fichier: CYPE INGENIEROS, S.A.
- Format: FIEBDC-3/2002
- Zone géographique: Algérie
- Devise: DZD
- Coûts indirects: 3.00 %
- Frais généraux: 13.00 %
- Bénéfice: 6.00 %
- TVA: 19.00 %

## E Enveloppe et finition extérieure

### EI Isolations extérieures

#### EII Toitures inclinées

**EII010** m² Isolation thermique par l'extérieur des toitures inclinées, sur support continu de béton.
Isolation thermique par l'extérieur des toitures inclinées, sur support continu de béton, constituée de: mousse rigide de polyuréthane avec une densité minimale de 35 kg/m³ et 30 mm d'épaisseur moyenne minimale, fabriquée "in situ" et projetée sur le plancher toiture, recouverte ultérieurement avec une couche de régularisation de mortier de ciment, confectionné sur chantier, dosage 1:6.
Inclut: Nettoyage du support. Projection de la mousse de polyuréthane. Coulage, extension et réglage de la couche de mortier de régularisation.
Critère pour le métré: Surface mesurée selon documentation graphique du Projet.
Critère pour le mémoire: On mesurera la surface réellement exécutée selon les spécifications du Projet.

| Code | U | Désignation | Quantité | Prix | Montant |
|---|---|---|---|---|---|
| mt16poc010b | m² | Mousse rigide de polyuréthane projetée "in situ", densité minimale 35 kg/m³, épaisseur moyenne minimale 30 mm, appliqué dans les toitures inclinées, selon NF EN 14315-1. (matériau) | 1.050 | 1191.07 | 1250.62 |
| mt08aaa010a | m³ | Eau. (matériau) | 0.006 | 189.49 | 1.14 |
| mt01arg005a | t | Sable de carrière, pour mortier confectionné sur le chantier. (matériau) | 0.033 | 2006.95 | 66.23 |
| mt08cem000a | kg | Ciment gris en sacs. (matériau) | 5.000 | 13.77 | 68.85 |
| mq08mpa030 | h | Matériel pour projection de produits isolants. (matériel) | 0.100 | 1648.64 | 164.86 |
| mq06hor010 | h | Bétonnière électrique avec une capacité de gâchage de 160 l. (matériel) | 0.019 | 333.01 | 6.33 |
| mo030 | h | Compagnon professionnel III/CP2 poseur d'isolants en vrac ou en mousse. (main-d'œuvre) | 0.108 | 698.09 | 75.39 |
| mo068 | h | Ouvrier professionnel II/OP poseur d'isolants en vrac ou en mousse. (main-d'œuvre) | 0.108 | 521.84 | 56.36 |
| mo113 | h | Ouvrier d'exécution I/OE1 construction. (main-d'œuvre) | 0.182 | 502.77 | 91.50 |
| % | % | Frais de chantier des unités d'ouvrage | 2 % | 1781.28 | 35.63 |
|  |  | Coûts directs |  |  | 1816.91 |
