# Isolation thermique par réflexion par l'extérieur des toitures inclinées

- Propriété du fichier: CYPE INGENIEROS, S.A.
- Format: FIEBDC-3/2002
- Zone géographique: Algérie
- Devise: DZD
- Coûts indirects: 3.00 %
- Frais généraux: 13.00 %
- Bénéfice: 6.00 %
- TVA: 19.00 %

## E Enveloppe et finition extérieure

### EI Isolations extérieures

#### EII Toitures inclinées

**EII030** m² Isolation thermique par réflexion par l'extérieur des toitures inclinées.
Isolation thermique par réflexion par l'extérieur des toitures inclinées, constituée de complexe multicouche, avec pare-vapeur, coefficient de résistance à la diffusion de la vapeur d'eau 4444, selon NF EN 13984, de 45 mm d'épaisseur, avec une émissivité de 0,06 sur les deux faces, une résistance thermique intrinsèque (sans lame d'air) de 1,9 m²K/W et une conductivité thermique de 0,024 W/(mK). Mise en place: en se superposant et fixé avec les liteaux pour la pose de la couverture à la surface support en bois; préparé pour la formation postérieure d'une lame d'air. Comprend la bande autoadhésive pour le scellement des joints et.
Critère d'évaluation économique: Le prix ne comprend pas le litonnage pour la pose de la couverture.
Inclut: Nettoyage du support. Découpe de l'isolant. Mise en place de l'isolant. Scellement des joints. Fixation de l'isolant.
Critère pour le métré: Surface mesurée selon documentation graphique du Projet.
Critère pour le mémoire: On mesurera la surface réellement exécutée selon les spécifications du Projet.

| Code | U | Désignation | Quantité | Prix | Montant |
|---|---|---|---|---|---|
| mt16ara010ccbb | m² | Complexe multicouche, avec pare-vapeur, coefficient de résistance à la diffusion de la vapeur d'eau 4444, selon NF EN 13984, composé d'un film en polyéthylène aluminisé calandré avec armature et traitement anticorrosion et un film en polyéthylène métallisé calandré avec couche protectrice et noyau formé de plusieurs couches d'ouate de polyester, mousse de polyéthylène et films en polyéthylène aluminisé, de 45 mm d'épaisseur, avec une émissivité de 0,06 sur les deux faces, une résistance thermique intrinsèque (sans lame d'air) de 1,9 m²K/W et une conductivité thermique de 0,024 W/(mK), fourni en panneaux de 1,60x6,25 m. (matériau) | 1.100 | 3002.73 | 3303.00 |
| mt16ara100a | m | Ruban autoadhésif, en aluminium, avec adhésif acrylique, de 100 mm de largeur, pour l'étanchéité à l'air et à la vapeur d'eau des joints des isolants réflectifs. (matériau) | 0.450 | 90.66 | 40.80 |
| mo054 | h | Compagnon professionnel III/CP2 poseur d'isolants rigides ou flexibles. (main-d'œuvre) | 0.091 | 717.33 | 65.28 |
| mo101 | h | Ouvrier professionnel II/OP poseur d'isolants rigides ou flexibles. (main-d'œuvre) | 0.045 | 521.84 | 23.48 |
| % | % | Frais de chantier des unités d'ouvrage | 2 % | 3432.56 | 68.65 |
|  |  | Coûts directs |  |  | 3501.21 |
