# Porte frigorifique coulissante

- Propriété du fichier: CYPE INGENIEROS, S.A.
- Format: FIEBDC-3/2002
- Zone géographique: Algérie
- Devise: DZD
- Coûts indirects: 3.00 %
- Frais généraux: 13.00 %
- Bénéfice: 6.00 %
- TVA: 19.00 %

## E Enveloppe et finition extérieure

### EM Menuiseries extérieures

#### EMR Portes pour chambre froide

**EMR010** U Porte frigorifique coulissante.
Porte frigorifique coulissante, avec système de guidage élevé, pour ouverture de dimensions utiles 700x1800 mm, de chambre froide, avec température de travail jusqu'à 0 °C. VANTAIL: de 75 mm d'épaisseur, avec châssis en profilé structural en aluminium anodisé, revêtement sur les deux faces de tôle d'acier galvanisé, finition laquée et âme de mousse de polyuréthane injectée à haute pression, de densité comprise entre 40 et 45 kg/m³, avec cadre de profilés avec rupture de pont thermique et double bourrelet périmétrique sur support en PVC; ACCESSOIRES: serrure avec clé, avec possibilité d'ouverture depuis l'intérieur, moteur électrique pour actionnement automatique et rideau de lames en PVC. Mise en place sur panneau frigorifique.
Inclut: Implantation. Mise en place et fixation de la porte au parement.
Critère pour le métré: Nombre d'unités prévues, selon documentation graphique du Projet.
Critère pour le mémoire: On mesurera le nombre d'unités réellement exécutées selon les spécifications du Projet.

| Code | U | Désignation | Quantité | Prix | Montant |
|---|---|---|---|---|---|
| mt12psa100aa | U | Porte frigorifique coulissante, avec système de guidage élevé, pour ouverture de dimensions utiles 700x1800 mm, de chambre froide, avec température de travail jusqu'à 0 °C, de 75 mm d'épaisseur, avec châssis en profilé structural en aluminium anodisé, revêtement sur les deux faces de tôle d'acier galvanisé, finition laquée et âme de mousse de polyuréthane injectée à haute pression, de densité comprise entre 40 et 45 kg/m³, avec cadre de profilés avec rupture de pont thermique et double bourrelet périmétrique sur support en PVC, à placer sur panneau frigorifique. (matériau) | 1.050 | 145791.90 | 153081.50 |
| mt23var020 | U | Kit de serrure avec clé, avec possibilité d'ouverture depuis l'intérieur, pour porte frigorifique. (matériau) | 1.000 | 31737.97 | 31737.97 |
| mt12psa220 | U | Kit à actionnement motorisé pour ouverture de porte frigorifique coulissante avec système de guidage élevé, composé de moteur électrique et système de transmission par chaîne. (matériau) | 1.000 | 244304.23 | 244304.23 |
| mt12psa200a | U | Rideau de lames en PVC, de 3 mm d'épaisseur, pour ouverture de dimensions utiles 700x1800 mm, avec un chevauchement de 50 mm entre les lames, pour minimiser le flux d'air pendant l'ouverture de la porte frigorifique, avec ferrures et accessoires de fixation en acier inoxydable. (matériau) | 1.000 | 20341.97 | 20341.97 |
| op00ato010 |  | Tournevis. | 1.000 | 0.00 | 0.00 |
| op00tal010 |  | Perceuse. | 1.000 | 0.00 | 0.00 |
| mo011 | h | Compagnon professionnel III/CP2 monteur. (main-d'œuvre) | 3.025 | 717.33 | 2169.92 |
| mo080 | h | Ouvrier professionnel II/OP monteur. (main-d'œuvre) | 4.646 | 521.84 | 2424.47 |
| % | % | Frais de chantier des unités d'ouvrage | 2 % | 454060.06 | 9081.20 |
|  |  | Coûts directs |  |  | 463141.26 |
