# Isolation thermique et revêtement minéral des façades

- Propriété du fichier: CYPE INGENIEROS, S.A.
- Format: FIEBDC-3/2002
- Zone géographique: Algérie
- Coûts indirects: 3.00 %
- Frais généraux: 13.00 %
- Bénéfice: 6.00 %
- TVA: 19.00 %

## E Enveloppe et finition extérieure

### EN Enduits et mortiers

#### ENT Enduits thermiques

**ENT010** m² Isolation thermique et revêtement minéral des façades, par leur face extérieure, avec le système weber.therm Mineral "WEBER CEMARKSA", constitué d'une couche de mortier thermo-isolant weber.therm Aislone "WEBER CEMARKSA", de 20 mm d'épaisseur, et une couche de mortier monocouche Weber.pral Terra "WEBER CEMARKSA", finition rustique repassé, couleur Polar, de 10 mm d'épaisseur.
Isolation thermique et revêtement minéral de façades, par leur face extérieure, avec le système weber.therm Mineral "WEBER CEMARKSA", constitué de: une couche de mortier thermo-isolant weber.therm Aislone "WEBER CEMARKSA", composé d'agglomérants hydrauliques, charges minérales, allégés, fibres de verre à haute dispersion et additifs spéciaux, de 20 mm d'épaisseur; et une couche de mortier monocouche Weber.pral Terra "WEBER CEMARKSA", finition rustique repassé, couleur Polar, composé de ciment blanc, chaux, hydrofuges à base de siloxane, sables de granulométrie compensée, additifs organiques et de pigments minéraux, de 10 mm d'épaisseur, appliqué manuellement. Comprend la préparation de la surface support, la réalisation des joints, les angles, les guides, les arêtes, les mouchettes, les jambages et les linteaux et les arrêts aux rencontres avec les parements, les revêtements ou les autres éléments reçus sur sa surface.
Inclut: Préparation de la surface support. Résolution des points singuliers. Application du mortier de base. Application de la couche de finition avec un mortier décoratif.
Critère de métré de projet: Surface mesurée selon documentation graphique du Projet, en déduisant les ouvertures de surface supérieure à 1 m², en ajoutant en échange la surface de la partie intérieure de l'ouverture, correspondant au développement des jambages et des linteaux. Le métré par ruptures et recoupes n'a pas été incrémenté 5% de pièces de plus a été considéré dans la décomposition.
Critère de mesure de l'ouvrage: On mesurera la surface réellement exécutée selon les spécifications du Projet, en déduisant les ouvertures de surface supérieure à 1 m², en ajoutant en échange la surface de la partie intérieure du vide, correspondant au développement des jambages et des linteaux.

| Code | U | Désignation | Quantité | Prix | Montant |
|---|---|---|---|---|---|
| mt28maw010 | kg | Mortier thermo-isolant weber.therm Aislone "WEBER CEMARKSA", constitué de conglomérats hydrauliques, charges minérales, allégeants, fibres de verre de dispersion élevée et additifs spéciaux. (matériau) | 5.000 | 1.20 | 6.00 |
| mt28mon030 | m | Profilé pour joints en PVC. (matériau) | 0.750 | 0.28 | 0.21 |
| mt28mon050 | m | Profilé en PVC rigide pour la réalisation d'arêtes dans les revêtements en mortier monocouche. (matériau) | 1.250 | 0.30 | 0.38 |
| mt28moc010lk1a | kg | Mortier monocouche Weber.pral Terra "WEBER CEMARKSA", finition rustique repassé, couleur Polar, composé de ciment blanc, chaux, hydrofuges à base de siloxane, sables de granulométrie compensée, additifs organiques et de pigments minéraux, type OC CSIII W2 selon NF EN 998-1. (matériau) | 14.500 | 0.41 | 5.95 |
| mo039 | h | Compagnon professionnel III/CP2 enduiseur. (main-d'œuvre) | 0.341 | 3.19 | 1.09 |
| mo079 | h | Ouvrier professionnel II/OP enduiseur. (main-d'œuvre) | 0.341 | 2.35 | 0.80 |
| mo111 | h | Ouvrier d'exécution I/OE2 enduiseur. (main-d'œuvre) | 0.227 | 2.35 | 0.53 |
| % | % | Coûts directs complémentaires | 2 % | 14.96 | 0.30 |
|  |  | Coûts directs |  |  | 15.26 |
