# Claustra en façade, en maçonnerie de pièces type claustre

- Propriété du fichier: CYPE INGENIEROS, S.A.
- Format: FIEBDC-3/2002
- Zone géographique: Algérie
- Devise: DZD
- Coûts indirects: 3.00 %
- Frais généraux: 13.00 %
- Bénéfice: 6.00 %
- TVA: 19.00 %

## E Enveloppe et finition extérieure

### ER Façades lourdes

#### ERA Claustras

**ERA010** m² Claustra en façade, en maçonnerie de pièces type claustre.
Claustra en façade, en maçonnerie de pièces de claustra en béton, couleur blanche, de 20x20x8 cm, placées avec du mortier de ciment et de chaux, confectionné sur chantier, dosage 1:1:7.
Inclut: Implantation. Mise en place et à l'aplomb des mires de référence. Tendu des cordeaux entre les mires. Mise en place des plombs fixes dans les arêtes. Mise en place des pièces. Repassage des joints et nettoyage du parement.
Critère pour le métré: Surface mesurée selon documentation graphique du Projet, en déduisant les ouvertures de surface supérieure à 3 m².
Critère pour le mémoire: On mesurera la surface réellement exécutée selon les spécifications du Projet, en déduisant les ouvertures de surface supérieure à 3 m².

| Code | U | Désignation | Quantité | Prix | Montant |
|---|---|---|---|---|---|
| mt08aaa010a | m³ | Eau. (matériau) | 0.006 | 190.41 | 1.14 |
| mt01arg005a | t | Sable de carrière, pour mortier confectionné sur le chantier. (matériau) | 0.012 | 2017.24 | 24.21 |
| mt08cem041a | kg | Ciment blanc en sacs. (matériau) | 2.000 | 19.65 | 39.30 |
| mt08cal011a | kg | Chaux aérienne hydratée, type CL 90-S, selon NF EN 459-1, en sacs. (matériau) | 2.000 | 55.41 | 110.82 |
| mt20ceh020b | U | Pièce de claustra en béton, couleur blanche, de 20x20x8 cm. (matériau) | 23.000 | 135.25 | 3110.75 |
| mq06hor010 | h | Bétonnière électrique avec une capacité de gâchage de 160 l. (matériel) | 0.007 | 334.81 | 2.34 |
| mo020 | h | Compagnon professionnel III/CP2 construction. (main-d'œuvre) | 0.597 | 700.68 | 418.31 |
| mo113 | h | Ouvrier d'exécution I/OE1 construction. (main-d'œuvre) | 0.674 | 504.64 | 340.13 |
| % | % | Frais de chantier des unités d'ouvrage | 2 % | 4047.00 | 80.94 |
|  |  | Coûts directs |  |  | 4127.94 |
