# Persienne à lames fixes préfabriquée en béton de 30x30 cm, de couleur grise

- Propriété du fichier: CYPE INGENIEROS, S.A.
- Format: FIEBDC-3/2002
- Zone géographique: Algérie
- Coûts indirects: 3.00 %
- Frais généraux: 13.00 %
- Bénéfice: 6.00 %
- TVA: 17.00 %

## E Enveloppe et finition extérieure

### ER Façades lourdes

#### ERA Blocs ajourés

**ERA020** U Persienne à lames fixes préfabriquée en béton de 30x30 cm, de couleur grise.
Fourniture et montage d'une persienne à lames fixes, préfabriquée en béton de 30x30 cm, de couleur grise, placée avec du mortier de ciment, confectionné sur chantier, dosage 1:6. Totalement montée.
Inclut: Implantation de la pièce dans l'ouverture. Mise en place et aplomb. Révision des joints et nettoyage.
Critère de métré de projet: Nombre d'unités prévues, selon documentation graphique du Projet.
Critère de mesure de l'ouvrage: On mesurera le nombre d'unités réellement exécutées selon les spécifications du Projet.

| Code | U | Désignation | Quantité | Prix | Montant |
|---|---|---|---|---|---|
| mt20thp010b | U | Persienne à lames fixes préfabriquée en béton, 30x30 cm, couleur gris. (matériau) | 1.000 | 16.84 | 16.84 |
| mt08aaa010a | m³ | Eau. (matériau) | 0.006 | 1.50 | 0.01 |
| mt01arg005a | t | Sable de carrière, pour mortier préparé sur chantier. (matériau) | 0.005 | 18.00 | 0.09 |
| mt08cem000a | kg | Ciment gris en sacs. (matériau) | 0.750 | 0.11 | 0.08 |
| mq06hor010 | h | Bétonnière. (matériel) | 0.005 | 1.68 | 0.01 |
| mo019 | h | Compagnon professionnel III/CP2 VRD espaces privés. (main-d'œuvre) | 0.505 | 4.29 | 2.17 |
| mo111 | h | Ouvrier d'exécution I/OE1 VRD espaces privés. (main-d'œuvre) | 0.280 | 2.48 | 0.69 |
| % | % | Coûts directs complémentaires | 2 % | 19.89 | 0.40 |
|  |  | Coûts directs |  |  | 20.29 |
