# Barrière protectrice réversible antigraffiti pour façades

- Propriété du fichier: CYPE INGENIEROS, S.A.
- Format: FIEBDC-3/2002
- Zone géographique: Algérie
- Devise: DZD
- Coûts indirects: 3.00 %
- Frais généraux: 13.00 %
- Bénéfice: 6.00 %
- TVA: 19.00 %

## E Enveloppe et finition extérieure

### ES Traitements spéciaux de façade

#### ESG Anti-graffitis

**ESG010** m² Barrière protectrice réversible antigraffiti pour façades.
Réalisation d'une barrière protectrice réversible antigraffiti sur des parements extérieurs de pierre naturelle, via l'application d'imprégnation incolore antigraffiti, à base de résines acryliques pures émulsionnée dans l'eau, finition mate, appliquée à la brosse, au rouleau ou au pistolet basse pression, sur une couche (consommation moyenne: 100 g/m²) qui maintient l'aspect normal de la surface support. Comprend le nettoyage de la surface support.
Inclut: Nettoyage de la surface support. Application de la couche antigraffiti.
Critère pour le métré: Surface mesurée selon documentation graphique du Projet, avec le même critère que le support de base.
Critère pour le mémoire: On mesurera la surface réellement exécutée selon les spécifications du Projet, avec le même critère que le support de base.

| Code | U | Désignation | Quantité | Prix | Montant |
|---|---|---|---|---|---|
| mt27wav050a | l | Imprégnation incolore antigraffiti, à base de résines acryliques pures émulsionnée dans l'eau, finition mate, imperméable à l'eau de pluie et au dioxyde de carbone, perméable à la vapeur d'eau, antimoisissure, résistante aux rayons UV et aux alcalis, à appliquer à la brosse, au rouleau ou au pistolet sur des supports intérieurs et extérieurs en ciment, en béton, en pierre naturelle, en briques en terre cuite, en fibrociment ou sur des peintures bien adhérées. (matériau) | 0.100 | 9291.71 | 929.17 |
| mo038 | h | Compagnon professionnel III/CP2 peintre. (main-d'œuvre) | 0.171 | 698.09 | 119.37 |
| % | % | Frais de chantier des unités d'ouvrage | 2 % | 1048.54 | 20.97 |
|  |  | Coûts directs |  |  | 1069.51 |
