# Point singulier pour toiture inclinée métallique

- Propriété du fichier: CYPE INGENIEROS, S.A.
- Format: FIEBDC-3/2002
- Zone géographique: Algérie
- Devise: DZD
- Coûts indirects: 3.00 %
- Frais généraux: 13.00 %
- Bénéfice: 6.00 %
- TVA: 19.00 %

## E Enveloppe et finition extérieure

### EU Couvertures de toitures inclinées

#### EUL Bacs acier et panneaux sandwich

**EUL020** m Point singulier pour toiture inclinée métallique.
Gouttière intérieure pour toiture inclinée avec une pente supérieure à 10%, avec tôle pliée en acier galvanisé, de 1,0 mm d'épaisseur, 80 cm de développement et 4 plis. Comprend les accessoires de fixation des pièces aux plaques et le mastic de base neutre monocomposante, pour le scellement des joints.
Inclut: Implantation et mise en place de la finition. Fixation mécanique.
Critère pour le métré: Longueur mesurée selon documentation graphique du Projet, augmentée de 5 cm de chaque côté.
Critère pour le mémoire: On mesurera la longueur réellement exécutée selon les spécifications du Projet, y compris les appuis.

| Code | U | Désignation | Quantité | Prix | Montant |
|---|---|---|---|---|---|
| mt12www030ccE | m | Tôle pliée en acier galvanisé, de 1 mm d'épaisseur, 80 cm de développement et 4 plis, pour gouttière intérieure. (matériau) | 1.070 | 1469.32 | 1572.17 |
| mt13ccg030d | U | Vis autoformeuse de 6,5x130 mm d'acier galvanisé, avec rondelle. (matériau) | 8.000 | 41.84 | 334.72 |
| mt21vva011 | l | Mastic de base neutre monocomposante, pour le scellement des joints; à appliquer au pistolet. (matériau) | 0.025 | 1698.70 | 42.47 |
| mo051 | h | Compagnon professionnel III/CP2 monteur de parois industrielles. (main-d'œuvre) | 0.398 | 717.33 | 285.50 |
| mo098 | h | Ouvrier professionnel II/OP monteur de parois industrielles. (main-d'œuvre) | 0.199 | 521.84 | 103.85 |
| % | % | Frais de chantier des unités d'ouvrage | 2 % | 2338.71 | 46.77 |
|  |  | Coûts directs |  |  | 2385.48 |
