# Couverture de plaques translucides planes en polycarbonate cellulaire

- Propriété du fichier: CYPE INGENIEROS, S.A.
- Format: FIEBDC-3/2002
- Zone géographique: Algérie
- Devise: DZD
- Coûts indirects: 3.00 %
- Frais généraux: 13.00 %
- Bénéfice: 6.00 %
- TVA: 19.00 %

## E Enveloppe et finition extérieure

### EU Couvertures de toitures inclinées

#### EUY Plaques de polycarbonate

**EUY020** m² Couverture de plaques translucides planes en polycarbonate cellulaire, de 10 mm d'épaisseur, avec une transmission de luminosité de 90%, fixées mécaniquement sur ossature légère métallique ou en bois, sur une toiture inclinée, avec une pente supérieure à 10%. Comprend les accessoires de fixation des plaques les profilés en H en polycarbonate pour le raccord entre plaques, les profilés en U en polycarbonate pour la fermeture latérale des plaques, la bande autoadhésive microperforée en aluminium pour le scellage des bords inférieurs des plaques, le ruban autoadhésif en aluminium pour le scellage des bords supérieurs des plaques et le silicone neutre oxymique, pour le scellage des joints.
Couverture de plaques translucides planes en polycarbonate cellulaire, de 10 mm d'épaisseur, avec une transmission de luminosité de 90%, fixées mécaniquement sur ossature légère métallique ou en bois, sur une toiture inclinée, avec une pente supérieure à 10%. Comprend les accessoires de fixation des plaques les profilés en H en polycarbonate pour le raccord entre plaques, les profilés en U en polycarbonate pour la fermeture latérale des plaques, la bande autoadhésive microperforée en aluminium pour le scellage des bords inférieurs des plaques, le ruban autoadhésif en aluminium pour le scellage des bords supérieurs des plaques et le silicone neutre oxymique, pour le scellage des joints.
Inclut: Implantation des plaques par versant. Mise en place des pièces pour l'appui des plaques. Découpe, préparation et mise en place des plaques. Fixation mécanique des plaques. Scellage des joints.
Critère de métré de projet: Surface mesurée en grandeur nature, selon documentation graphique du Projet.
Critère de mesure de l'ouvrage: On mesurera, en grandeur réelle, la surface réellement exécutée selon les spécifications du Projet.
Critère d'évaluation économique: Le prix ne comprend ni la surface support ni la résolution des points singuliers.

| Code | U | Désignation | Quantité | Prix | Montant |
|---|---|---|---|---|---|
| mt13lpo110c | m² | Plaque translucide plane en polycarbonate cellulaire, de 10 mm d'épaisseur, avec une transmission de luminosité de 90% et avec traitement aux rayons UV sur sa face extérieure. (matériau) | 1.000 | 1461.76 | 1461.76 |
| mt13lpo155 | U | Kit d'accessoires de fixation, pour plaques planes en polycarbonate cellulaire, dans les toitures inclinées, constitué de vis autoformeuses en acier inoxydable, rondelle en aluminium et EPDM et pièces de protection en polypropylène pour montage sous pression. (matériau) | 0.150 | 1357.67 | 203.65 |
| mt13lpo112c | m² | Profilé en H en polycarbonate de 10 mm d'épaisseur, pour l'assemblage de plaques translucides planes en polycarbonate cellulaire. (matériau) | 0.510 | 407.38 | 207.76 |
| mt13lpo114c | m² | Profilé en U en polycarbonate de 10 mm d'épaisseur, pour la fermeture latérale de plaques translucides planes en polycarbonate cellulaire. (matériau) | 0.330 | 141.70 | 46.76 |
| mt13lpo165a | m | Ruban autoadhésif en aluminium de 25 mm de largeur, pour le scellage des bords inférieurs de plaques planes en polycarbonate cellulaire, pour eviter l'entrée de saleté à l'intérieur des plaques. (matériau) | 0.165 | 35.42 | 5.84 |
| mt13lpo160a | m | Bande autoadhésive microperforée en aluminium de 25 mm de largeur, pour le scellage des bords supérieurs de plaques planes en polycarbonate cellulaire, comme protection anti-humidité et pour eviter l'entrée de saleté à l'intérieur des plaques. (matériau) | 0.165 | 90.64 | 14.96 |
| mt22www050a | U | Cartouche de 300 ml de silicone neutre oxymique, à élasticité permanente et séchage rapide, couleur blanche, intervalle de température de travail de -60 à 150°C, avec résistance aux rayons UV, dureté Shore A approchée de 22, selon NF EN ISO 868 et élongation à la rupture >= 800%, selon NF EN ISO 8339. (matériau) | 0.300 | 451.82 | 135.55 |
| op00ciz010 |  | Cisaille. | 1.000 | 0.00 | 0.00 |
| op00roe010 |  | Grignoteuse. | 1.000 | 0.00 | 0.00 |
| mo051 | h | Compagnon professionnel III/CP2 monteur de parois industrielles. (main-d'œuvre) | 0.103 | 475.07 | 48.93 |
| mo098 | h | Ouvrier professionnel II/OP monteur de parois industrielles. (main-d'œuvre) | 0.103 | 342.97 | 35.33 |
| % | % | Frais de chantier des unités d'ouvrage | 2 % | 2160.54 | 43.21 |
|  |  | Coûts directs |  |  | 2203.75 |
