# Réalisation d'une ouverture dans une cloison intérieure en maçonnerie revêtue

- Propriété du fichier: CYPE INGENIEROS, S.A.
- Format: FIEBDC-3/2002
- Zone géographique: Algérie
- Devise: DZD
- Coûts indirects: 3.00 %
- Frais généraux: 13.00 %
- Bénéfice: 6.00 %
- TVA: 19.00 %

## F Aménagements et finitions

### FC Cloisons

#### FCD Démolition

**FCD060** m² Réalisation d'une ouverture dans une cloison intérieure en maçonnerie revêtue.
Réalisation d'une ouverture pour mise en place postérieure de la menuiserie, dans une cloison intérieure en maçonnerie revêtue, constituée de brique creuse simple de 4/5 cm d'épaisseur, avec des moyens manuels, sans affecter la stabilité de la cloison ou des éléments constructifs contigus, et chargement manuel dans le camion ou la benne.
Critère d'évaluation économique: Le prix comprend la découpe préalable du contour de l'ouverture, mais il ne comprend ni le montage et le démontage de l'étai de la baie ni la mise en place de linteaux.
Inclut: Implantation de l'ouverture dans le parement. Découpe préalable du contour de l'ouverture. Démolition de la maçonnerie et de ses revêtements. Fragmentation des décombres en pièces maniables. Retrait et stockage des décombres. Nettoyage des restes d'ouvrage. Chargement manuel des décombres dans le camion ou la benne.
Critère pour le métré: Surface mesurée selon documentation graphique du Projet.
Critère pour le mémoire: On mesurera la surface réellement démolie selon les spécifications du Projet.

| Code | U | Désignation | Quantité | Prix | Montant |
|---|---|---|---|---|---|
| op00amo010 |  | Rectifieuse ou scie radiale. | 1.000 | 0.00 | 0.00 |
| mo113 | h | Ouvrier d'exécution I/OE1 construction. (main-d'œuvre) | 0.276 | 502.77 | 138.76 |
| % | % | Frais de chantier des unités d'ouvrage | 2 % | 138.76 | 2.78 |
|  |  | Coûts directs |  |  | 141.54 |
