# Habillage en plaques de plâtre, de résistance élevée à l'humidité. Système "KNAUF"

- Propriété du fichier: CYPE INGENIEROS, S.A.
- Format: FIEBDC-3/2002
- Zone géographique: Algérie
- Devise: DZD
- Coûts indirects: 3.00 %
- Frais généraux: 13.00 %
- Bénéfice: 6.00 %
- TVA: 19.00 %

## F Aménagements et finitions

### FD Doublages

#### FDH Habillages en plaques de plâtre

**FDH070** m² Habillage en plaques de plâtre, de résistance élevée à l'humidité. Système "KNAUF".
Habillage, système W622.es Drystar "KNAUF", de 40 mm d'épaisseur totale, avec niveau de qualité de la finition Q2, constitué de plaque de plâtre type Drystar (GM-FH1IR) de 12,5 mm d'épaisseur, formant un sandwich avec une plaque type Drystar (GM-FH1IR) de 12,5 mm d'épaisseur, vissées sur une ossature métallique en acier galvanisé de fourrures de 90x50 et 0,55 mm d'épaisseur, préalablement ancrée au parement vertical tous les 400 mm, avec boulons en acier. Comprend les fixations pour l'ancrage des profilés; la visserie pour la fixation des plaques et la pâte à joints Drystar Filler "KNAUF", la bande à joint Drystar Tape "KNAUF".
Critère d'évaluation économique: Le prix comprend la résolution des rencontres et des points singuliers, mais il ne comprend pas l'isolation à placer entre les plaques et le parement.
Inclut: Implantation et tracé sur les planchers inférieur et supérieur de la ligne de parement fini. Mise en place successive dans le parement des plots de mortier adhésif correspondants à chacune des plaques. Découpe des plaques. Mise en place successive et indépendante de chacune des plaques par réglage. Implantation des boîtes d'encastrement de l'appareillage électrique et de dérivation pour le passage des installations, et perforation postérieure des plaques. Traitement des joints.
Critère pour le métré: Surface mesurée selon documentation graphique du Projet, sans dupliquer les coins ni les rencontres, en déduisant les ouvertures de surface supérieure à 8 m² et la moitié du vide pour ceux de surface comprise entre 5 et 8 m².
Critère pour le mémoire: On mesurera la surface réellement exécutée selon les spécifications du Projet, sans dupliquer les coins ni les rencontres, en déduisant les ouvertures de surface supérieure à 8 m² et la moitié du vide pour ceux de surface comprise entre 5 et 8 m².

| Code | U | Désignation | Quantité | Prix | Montant |
|---|---|---|---|---|---|
| mt12pfk011d | m | Fourrure Omega "KNAUF" 80x15x50 mm, en tôle d'acier galvanisé. (matériau) | 3.658 | 194.42 | 711.19 |
| mt12drk010a | m² | Plaque de plâtre renforcée avec un tissu de fibre NF EN 15283-1 GM-FH1IR / 1200 / 2600 / 12,5 / à bords longitudinaux carrés, spécial Drystar "KNAUF" avec âme de plâtre et faces revêtues d'un film en fibre de verre; Euroclasse A2-s1, d0 de réaction au feu, selon NF EN 13501-1. (matériau) | 1.050 | 1843.97 | 1936.17 |
| mt12drk012a | kg | Pâte à joints Drystar Filler "KNAUF", avec adjuvant hydrofuge, Euroclasse A2-s1, d0 de réaction au feu, selon NF EN 13501-1, intervalle de température de travail de 10 à 35°C, pour application manuelle ou mécanique avec bande à joint, selon NF EN 13963. (matériau) | 1.010 | 142.86 | 144.29 |
| mt12drk013 | m | Bande à joint Drystar Tape "KNAUF". (matériau) | 1.600 | 7.75 | 12.40 |
| op00fre010 |  | Fraiseuse. | 1.000 | 0.00 | 0.00 |
| op00sie010 |  | Scie sauteuse. | 1.000 | 0.00 | 0.00 |
| mo053 | h | Compagnon professionnel III/CP2 plaquiste. (main-d'œuvre) | 0.479 | 719.99 | 344.88 |
| mo100 | h | Ouvrier professionnel II/OP plaquiste. (main-d'œuvre) | 0.479 | 523.78 | 250.89 |
| % | % | Frais de chantier des unités d'ouvrage | 2 % | 3399.82 | 68.00 |
|  |  | Coûts directs |  |  | 3467.82 |
