# Contre-cloison avec isolation thermo-acoustique

- Propriété du fichier: CYPE INGENIEROS, S.A.
- Format: FIEBDC-3/2002
- Zone géographique: Algérie
- Coûts indirects: 0.03 %
- Frais généraux: 13.00 %
- Bénéfice: 6.00 %
- TVA: 17.00 %

## F Aménagements et finitions

### FD Doublages

#### FDH Habillages

**FDH180** m² Contre-cloison avec isolation thermo-acoustique, système "ISOVER" OPTIMA, placée entre les parois, constituée de plaque de plâtre Placoplatre BA 6 "PLACO" / NF EN 520 - 1200 / 3000 / 6 / bord affiné, visée directement sur une structure autoportante contreventée, et isolant de panneau semi-rigide en laine de verre, GR 32 Roulé Revêtu Kraft "ISOVER", selon NF EN 13162, de 80 mm d'épaisseur, revêtu sur une de ses faces par papier kraft qui agit comme un pare-vapeur, fourni en rouleaux, placé dans l'espace entre le parement et l'ossature.
Fourniture et montage d'une contre-cloison libre avec isolation thermo-acoustique sur le mur, système "ISOVER" OPTIMA, constituée de plaque de plâtre Placoplatre BA 6 "PLACO" / NF EN 520 - 1200 / 3000 / 6 / bord affiné, vissée directement sur une structure autoportante contreventée, en acier galvanisé, composée de rails Lisse Clip'Optima "ISOVER", solidement fixés au sol et au plafond et de montants Optima 240 "ISOVER", espacés de 600 mm, fixés à la paroi verticale de façade, et d'un isolant de panneau semi-rigide en laine de verre, GR 32 Roulé Revêtu Kraft "ISOVER", selon NF EN 13162, de 80 mm d'épaisseur, revêtu sur une de ses faces par papier kraft qui agit comme un pare-vapeur, fourni en rouleaux, résistance thermique 2,5 m²K/W, conductivité thermique 0,032 W/(mK), placé dans l'espace entre le parement et l'ossature. Comprend les découpes, les fixations, les implantations auxiliaires, le nivellement, la réalisation des angles, le traitement des ouvertures, la mise en place des installations et des boîtes de mécanisme, le scellage et le traitement des joints et les accessoires de montage. Totalement terminé.
Inclut: Implantation et marquage. Nivellement et nettoyage de la base. Mise en place du bandeau résilient dans les profilés périmétriques. Mise en place des éléments horizontaux solidement fixés au sol et au plafond. Mise en place des appuis intermédiaires. Découpe et préparation de l'isolant. Mise en place de l'isolation. Mise en place des clés des appuis. Mise en place des guides, en les étayant. Présentation et mise en place postérieure des plaques sur les guides préalablement à l'implantation des vides pour le passage des installations et des mécanismes. Mise en place des encadrements, des installations et des mécanismes. Traitement des joints.
Critère de métré de projet: Surface mesurée selon documentation graphique du Projet, sans dupliquer les coins ni les rencontres, en déduisant les vides de surface supérieure à 8 m² et la moitié du vide pour ceux de surface comprise entre 5 et 8 m².
Critère de mesure de l'ouvrage: On mesurera la surface réellement exécutée selon les spécifications du Projet, sans dupliquer les coins ni les rencontres, en déduisant les vides de surface supérieure à 8 m² et la moitié du vide pour ceux de surface comprise entre 5 et 8 m².

| Code | U | Désignation | Quantité | Prix | Montant |
|---|---|---|---|---|---|
| mt16lvi030bwmm | m² | Panneau semi-rigide en laine de verre, GR 32 Roulé Revêtu Kraft "ISOVER", selon NF EN 13162, de 80 mm d'épaisseur, revêtu sur une de ses faces par papier kraft qui agit comme un pare-vapeur, fourni en rouleaux, résistance thermique 2,5 m²K/W, conductivité thermique 0,032 W/(mK). (matériau) | 1.050 | 11.50 | 12.08 |
| mt12iso070 | m | Profil asymétrique en U en acier galvanisé, Lisse Clip'Optima "ISOVER", de 20 mm de large, 15 mm de haut (petit côté) et 25 mm de haut (grand côté). (matériau) | 0.900 | 0.84 | 0.76 |
| mt12iso080a | m | Fourrure Optima 240 "ISOVER", en acier galvanisé. (matériau) | 2.300 | 0.81 | 1.86 |
| mt12iso090a | U | Appui Optima 2 75 "ISOVER", pour panneaux en laine minérale de 85 mm d'épaisseur maximale. (matériau) | 1.000 | 1.22 | 1.22 |
| mt12iso041 | m | Bandeau résilient "ISOVER", en mousse avec une face auto-adhésive, de 20 mm de largeur et de 10 mm d'épaisseur, pour l'étanchéité et l'isolation thermique et acoustique de la base du profilé asymétrique Lisse Clip'Optima "ISOVER". (matériau) | 0.900 | 0.35 | 0.32 |
| mt12plk050aaAga | m² | Plaque de plâtre Placoplatre BA 6 "PLACO" / NF EN 520 - 1200 / 3000 / 6 / bord affiné, constituée d'une âme en plâtre d'origine naturelle fourrée et liée aux deux lames de carton fort. (matériau) | 1.050 | 5.24 | 5.50 |
| mt12psg081a | U | Vis autoforeuse 3,5x9,5 mm. (matériau) | 1.400 | 0.03 | 0.04 |
| mt12psg055a | m | Ancrage direct pour pièce d'ossature 60/27. (matériau) | 0.700 | 0.67 | 0.47 |
| mt12psg081b | U | Vis autoforeuse 3,5x25 mm. (matériau) | 12.000 | 0.01 | 0.12 |
| mt12psg220 | U | Fixation composée d'une cheville et d'une vis 5x27. (matériau) | 1.600 | 0.06 | 0.10 |
| mt12plm010b | kg | Pâte de séchage en poudre, Placojoint SN "PLACO", pour le traitement des joints des plaques en plâtre. (matériau) | 0.350 | 0.70 | 0.25 |
| mt12plj010b | m | Bande microperforée, PP "PLACO", pour finition des joints de plaques de plâtre. (matériau) | 1.400 | 0.06 | 0.08 |
| op00fre010 |  | Fraiseuse. | 1.000 | 0.00 | 0.00 |
| op00ato010 |  | Tournevis. | 1.000 | 0.00 | 0.00 |
| mo049 | h | Compagnon professionnel III/CP2 monteur de systèmes en plaques et de cloisons démontables. (main-d'œuvre) | 0.553 | 4.31 | 2.38 |
| mo093 | h | Ouvrier professionnel II/OP monteur de systèmes en plaques et de cloisons démontables. (main-d'œuvre) | 0.346 | 2.74 | 0.95 |
| % | % | Coûts directs complémentaires | 2 % | 26.13 | 0.52 |
|  |  | Coûts directs |  |  | 26.65 |
