# Isolation thermique de planchers chauffants/rafraîchissants, avec des panneaux en fibres de bois

- Propriété du fichier: CYPE INGENIEROS, S.A.
- Format: FIEBDC-3/2002
- Zone géographique: Algérie
- Devise: DZD
- Coûts indirects: 3.00 %
- Frais généraux: 13.00 %
- Bénéfice: 6.00 %
- TVA: 19.00 %

## F Aménagements et finitions

### FI Isolations intérieures

#### FIH Chapes flottantes

**FIH070** m² Isolation thermique de planchers chauffants/rafraîchissants, avec des panneaux en fibres de bois.
Isolation thermique de planchers chauffants/rafraîchissants, sur plancher de panneau en bois lamellé croisé (CLT), constituée de panneau isolant monocouche, en fibres de bois, de 40 mm d'épaisseur et 1250x600 mm, à surface lisse et usinage latéral droit, selon NF EN 13171, résistance thermique 1,05 m²K/W, conductivité thermique 0,039 W/(mK), densité 140 kg/m³, placé bord à bord, simplement appuyé; prêt à recevoir un système de plancher chauffant/rafraîchissant, avec une couche de mortier.
Inclut: Nettoyage et préparation de la surface support. Découpe et préparation de l'isolant. Mise en place de l'isolant.
Critère pour le métré: Surface mesurée selon documentation graphique du Projet.
Critère pour le mémoire: On mesurera la surface réellement exécutée selon les spécifications du Projet.

| Code | U | Désignation | Quantité | Prix | Montant |
|---|---|---|---|---|---|
| mt16bab090l | m² | Panneau isolant monocouche, en fibres de bois, de 40 mm d'épaisseur et 1250x600 mm, à surface lisse et usinage latéral droit, selon NF EN 13171, résistance thermique 1,05 m²K/W, conductivité thermique 0,039 W/(mK), densité 140 kg/m³, Euroclasse E de réaction au feu selon NF EN 13501-1. (matériau) | 1.050 | 2118.44 | 2224.36 |
| mo054 | h | Compagnon professionnel III/CP2 poseur d'isolants rigides ou flexibles. (main-d'œuvre) | 0.091 | 717.33 | 65.28 |
| mo101 | h | Ouvrier professionnel II/OP poseur d'isolants rigides ou flexibles. (main-d'œuvre) | 0.091 | 521.84 | 47.49 |
| % | % | Frais de chantier des unités d'ouvrage | 2 % | 2337.13 | 46.74 |
|  |  | Coûts directs |  |  | 2383.87 |
